# Vereinshaus_Müllrose_LV
Angebotsaufforderung (GAEB DA XML 3.2, DA83)
Projekt: P30410
Währung: EUR
Erstellt mit: GXML Toolbox V3.3 R20220330, ORCA AVA 25.0.5 - Professional Edition 25.00.05, 20.01.2026

## Technische Vertragsbedingungen
Angaben zur Leistungsbeschreibung
Grundlage des Angebotes ist das vorliegende Leistungsverzeichnis einschließlich der Vorbemerkungen.
Qualitätssicherung
Gemäß der Bauproduktenverordnung muss für jedes nachfolgend beschriebene Bauprodukt, das von einer harmonisierten Norm erfasst ist oder das einer Europäisch Technischen Bewertung entspricht, eine Leistungserklärung, in Bezug auf dessen wesentliche Merkmale (Anhang ZA der harmonisierten Norm) vorliegen. Alle für den Verwendungszweck im Mitgliedstaat geforderten wesentlichen Merkmale sind in der Leistungserklärung anzugeben.
Weiterhin können nach Landesbauordnung die Bauprodukte zusätzlich mit einer Bestätigung ihrer Übereinstimmung mit den technischen Regeln, den allgemeinen bauaufsichtlichen Zulassungen, den allgemeinen bauaufsichtlichen Prüfzeugnissen oder den Zustimmungen im Einzelfall ausgestattet werden.
Für die einzelnen Aluminiumelemente sind element- und herstellerspezifische EPD´s gemäß EN 15804, nachgewiesen gemäß ISO 14025, vorzulegen.

Für die Auftragsabwicklung gelten
VOB/B (Allgemeine Vertragsbedingungen für die Ausführung von Bauleistungen).
VOB/C (Allgemeine Technische Vertragsbedingungen für Bauleistungen).
Die für dieses Gewerk und für die Erstellung aller ausgeschriebenen Maßnahmen aktuellen DIN-Normen, DIN EN-Normen, DIN EN ISO-Normen, Vorschriften, Richtlinien, Verordnungen, Gesetze, Arbeitsanweisungen, etc. sind einzuhalten.

Ausführungsunterlagen
Der AG legt dem AN nach der Auftragserteilung und vor Beginn der Arbeiten, die zur Ausführung notwendigen Unterlagen gemäß § 3 Abs. 1 VOB/B rechtzeitig und unentgeltlich vor. Ausführungsunterlagen sind demnach alle das Werk betreffenden Hilfsmittel, die außer Arbeit, Material oder Boden zur Vorbereitung und mangelfreien sowie rechtzeitigen Durchführung der Bauleistung benötigt werden und ohne die der AN die Bauleistung nicht so wie vertraglich vorgesehen oder gar überhaupt nicht erbringen kann; dazu zählen u.a. auch Proben, Muster und Modelle, sowie endgültige vollständige und ausführungstechnisch brauchbare Ausführungs-, Detail- und Konstruktionszeichnungen im Maßstab 1:50 bis 1:1, die nach § 34 Abs. 3 Nr. 5 HOAI anzufertigenden und angefertigten - auftraggeberseitig freigegebenen - Ausführungspläne des bauplanenden Architekten mit allen für die Ausführung notwendigen Einzelangaben, und statische und sonstige Berechnungen oder bestimmte Planungen anderer Sonderfachleute.
Tragwerkspläne und statische Berechnungen oder bestimmte Planungen anderer Sonderfachleute sind, in die bauseits zu stellende Ausführungsplanung integriert. Sollten sich bei den Ausführungsunterlagen Änderungen ergeben, welche auch die Leistungen des AN betreffen, werden diese Änderungen durch den AG gekennzeichnet und dem AN unverzüglich schriftlich verbindlich mitgeteilt.
Baumaße
Das Aufmaß ist vom AN grundsätzlich eigenverantwortlich und auf Grundlage der bauseitig hergestellten Ausgangssituation am Bau zu nehmen. Werden dabei Rohbautoleranzen außerhalb der festgelegten Toleranzen festgestellt, ist der AG darüber zu informieren. Fordert der AG, dass die Konstruktionen schon zu einem Zeitpunkt zur Montage bereitstehen müssen, der ein Aufmaß vor Fertigung unmöglich macht, so sind die objektspezifischen Toleranzen vom AG vorzugeben und vom AN zu beachten.
Werkstatt- und Montageplanung
Der AN schuldet nach Ziffer 3.1.7 DIN 18360 eine Werkstatt- und Montageplanung auf Basis der vom AG zu liefernden Ausführungsunterlagen. Diese ist vor Fertigungsbeginn vorzulegen. Aus den Darstellungen müssen Konstruktion, Maße, Einbau, Befestigung und Bauanschlüsse der Bauteile sowie die Einbaufolge erkennbar sein (DIN 18360, Ziff. 3.1.7). Die Darstellungen sind in Zeichnungen, Maßstab mind. 1:50 und in 3-facher Ausfertigung, zu liefern. Der AG prüft die Werkstatt- und Montageplanung auf Übereinstimmung mit der Ausführungsplanung. Bei Übereinstimmung mit der Ausführungsplanung gibt der AG die Werkstatt- und Montageplanung mit dem entsprechenden Prüfvermerk an den AN zurück (Freigabe).
Toleranzen
Die Toleranzen für die jeweiligen Gewerke werden durch den AG aufeinander abgestimmt. Sofern die Maße der Elemente vor Ausführung nicht genommen werden können, legt der AG objektspezifische Toleranzen fest (vgl. RAL Leitfaden zur Montage: 2020-03, Ziffer 3.1.2, Nr. 15, Seite 37). Für die Montage sind Abweichungen von vorgeschriebenen Maßen in den durch DIN 18202 bestimmten Grenzen zulässig, sofern die Funktion und die Tragfähigkeit der Bauteile nicht beeinträchtigt wird (DIN 18360 Ziff. 3.1.4).
Soll auf bauseitigen Wunsch hin nach theoretischen Maßen geplant und gefertigt werden und kommt es trotz Einhaltung der jeweiligen Toleranzen zu Passungenauigkeiten in der Ausführung, so dass die Leistung des AN auf die Leistung Rohbau nicht ausreichend abgestimmt ist, entscheidet der AG, wie diese zu beseitigen sind.
Aluminium
Es sind stranggepresste Aluminium-Profile der Legierung EN AW 6060 und EN AW 6063 in Eloxalqualität nach DIN EN 755 und DIN EN 12020 zu verwenden.
Für anodisierte Aluminium-Bleche in Eloxalqualität ist die Legierung AlMg 1, halbhart, (EN AW 5005A) zu verwenden.
Der AN hat sicherzustellen, dass die von ihm angebotenen und verarbeiteten Aluminiumbauteile von Lieferanten stammen, die der A/U/F Initiative, Recycling im Bausektor, angehören, oder einen gleichwertigen schlüssigen produktspezifischen Recyclingprozess (PRP) nachweisen können. Es ist sicherzustellen, dass Produktionsabfälle und demontierte Elemente (Sanierungsbau) aus Aluminium dem Verwertungsprozess, für die Herstellung von Fenster- und Fassadenprofilen, zurückgeführt werden.
Für die angebotenen Aluminium-Profile sind EPD´s (EPD = Environmental Product Declaration) gemäß EN 15804, nachgewiesen gemäß ISO 14025, vorzulegen.
Auf Anforderung des AG hat der AN über die Einhaltung der v.g. Forderungen projektbezogene Bescheinigungen des Herstellers bzw. Prüfzeugnisse und Nachweise vorzulegen.
Stahl
Stahlteile (Anker-, Unterkonstruktionen, geschweißte Konstruktionen, etc.) sind in feuerverzinkter Ausführung vorzusehen. Stahlbleche sind verzinkt auszuführen.
Die Nachbesserung von Fehlstellen, Beschädigungen sowie das Nacharbeiten von etwaigen Schweißstellen hat entsprechend DIN EN ISO 1461 zu erfolgen.
Verankerung Fenster / Tür
Die Verankerung von Fenster- und Türwänden hat gemäß DIN 18360 und den örtlichen Gegebenheiten statisch ausreichend zu erfolgen.
Der Leitfaden zur Montage der RAL-Gütegemeinschaften Fenster und Haustüren, Frankfurt a. M, Stand 2020-03, Ziffer 3.1.2, Nr. 7, Seite 33 ist zu berücksichtigen.
Verankerung Glas-Aluminium-Warmfassade
Die Verankerung der Fassadenpfosten erfolgt mittels zum System gehörender, toleranzausgleichender Konsolen aus Aluminium.
Diese Konsolen werden jeweils in den Kopf und/oder Fußpunkten beziehungsweise an den Zwischendecken der Fassade angeordnet. Sie sind je nach Anforderung als Los- oder Festpunktaufhängung auszubilden.
Konstruktiv sind die Konsolen so auszubilden, dass sie eine zwängungsfreie Dilatation der Fassade gewährleisten. Gleichermaßen müssen Formänderungen des Baukörpers wie z.B. Deckendurchbiegungen ausgeglichen werden.
Die Befestigung der Konsolen am Baukörper erfolgt mittels Befestigungsmitteln aus Edelstahl und entsprechend ihrem speziellen Verwendungszweck angepassten und bauaufsichtlich zugelassenen Dübeln.
Alle Bauteile der Fassadenbefestigung müssen so ausgebildet sein, dass sie die auf die Fassade einwirkenden Kräfte sicher aufnehmen und auf das Tragwerk des Baukörpers übertragen.
Oberflächenbehandlung, Anodische Oxidation (Eloxal)
Die anodische Oxidation der Aluminium-Profile und/oder -Bleche muss entsprechend der DIN 17611 durchgeführt werden. Die Güterichtlinien für anodisch erzeugte Oxydschichten auf Aluminium (EURAS/EWAA), herausgegeben von dem Verband für die Oberflächenveredelung e.V. (VOA) Laufertormauer 6, 90403 Nürnberg, sind einzuhalten. Die Oberflächenbehandlung und -ausführung erfolgt gemäß den im Leistungsverzeichnis gemachten Angaben. Die Vorbehandlungsstufen inkl. deren Möglichkeiten und Einschränkungen sind in der DIN 17611 hinsichtlich der Oberflächengüte dargestellt.
Einbau der Elemente
Die Verankerungen der Elemente sind so auszuführen, dass alle aus horizontaler und vertikaler Richtung auftretenden Kräfte und Lasten kraftschlüssig und mit den vorgeschriebenen Sicherheitsreserven auf den Baukörper übertragen werden.
Bewegungen des Baukörpers und Dehnungen der Elemente müssen aufgenommen werden, ohne dass hieraus Belastungen auf die Konstruktion übertragen werden.
Die Montage der Aluminium-Bauelemente muss flucht- und lotrecht erfolgen. Die horizontalen Einbauebenen sind nach den Meterrissen einzumessen, die in jedem Geschoss durch den AG anzubringen sind.
Alle zur Montage erforderlichen Befestigungsmittel sind in die Einheitspreise mit einzukalkulieren.
Befestigungs- und Verbindungsmittel - wie Schrauben, Bolzen und Dübel - müssen entsprechend dem jeweiligen Verwendungszweck und gemäß den Anforderungen ausgewählt werden. Bei der Auswahl sind die hierfür gültigen Normen und den allgemein anerkannten Regeln der Technik zu berücksichtigen und zu befolgen.
Es kommen nur bauaufsichtlich zugelassene Dübel zur Ausführung. Sämtliche Befestigungsteile, die der Witterung ausgesetzt sind bzw. in hinterlüfteten Bereichen liegen, sind aus Edelstahl zu fertigen.
Sämtliche Anschlüsse und Abdichtungen an angrenzende Bauteile sind in die Einheitspreise einzukalkulieren.
Die Anschlüsse müssen den bauphysikalischen Anforderungen gerecht werden. Das heißt, Anforderungen aus Wärmeschutz, Feuchteschutz, Schallschutz und Fugenbewegung sind zu berücksichtigen.
Für die Montage nach Meterriss sind gemäß dem RAL Leitfaden zur Montage 2020-03, Ziffer 3.1.2, Nr. 15, Seite 37, Höhenbezugspunkte an der Baustelle durch den AG vorzusehen. Diese müssen sich in jedem Stockwerk befinden und dürfen nicht weiter als 10 Meter von jedem Einbauort einer der nachfolgend beschriebenen Leistung entfernt, sein.
Abdichtung zum Baukörper
Erforderliche Dichtungsprofile sind aus EPDM einzusetzen. Sie müssen in Beschaffenheit, Abmessung und Gestaltung dem vorgesehenen Verwendungszweck entsprechen. Ihre elastischen Eigenschaften müssen im vorkommenden Temperaturbereich den Anforderungen genügen.
Für Versiegelungen sind elastisch bleibende Dichtstoffe auf Silikon- oder Polysulfidbasis zu verwenden. Die Versiegelung muss unter Berücksichtigung der konstruktiven Gegebenheiten innerhalb der vorkommenden Temperaturbereiche an den anschließenden Bauteilen so haften, dass sie - unter Berücksichtigung der zulässigen Dehnungsbewegungen der Bauteile - nicht von den Haftflächen abreißt. PVC-Profile dürfen nicht mit bitumenhaltigen Stoffen in Verbindung kommen. Bei der Abdichtung von Anschlussfugen mit elastischen Dichtstoffen sind die DIN 18540 und die Verarbeitungs-Richtlinien des Herstellers zu befolgen.
Bei Abdichtung der Bauteile zum Baukörper mit Bauabdichtungsfolien ist die Auswahl nach deren Eigenschaften, geringe bzw. hohe Dampfdurchlässigkeit, entsprechend den jeweiligen Anforderungen vorzunehmen. Wird die Bauabdichtungsfolie verklebt, so müssen die Klebeflächen frei von Verunreinigungen und Fremdstoffen sein. Die Angaben des Herstellers sind zu beachten.
Feuchtigkeitsschutz
Bei der Wärmedämmung eines Bauteils ist stets darauf zu achten, dass die dampfdichten Materialien auf der warmen Seite und die dampfdurchlässigen auf der kalten Seite angebracht werden. Baukörperanschlüsse sind fachgerecht abzudichten.
Die Abdichtung der Fenster-, Tür- und Fassadenelemente zum Baukörper ist mit Bauabdichtungsfolien bzw. abgekanteten Blechprofilen einschl. geeigneter dauerelastischer Versiegelungen inkl. Vorfüller zu angrenzenden Bauteilen herzustellen.
Lage und Anordnung von Dampfsperren und Folien müssen wärme- und feuchttechnischen Erfordernissen entsprechen.
Alle Flächen der Fassade müssen so entkoppelt, gedämmt und abgedichtet werden, dass an keiner Stelle (Flächen, Ecken, Randbereiche, Deckenbereiche und Fußpunkte etc.) unzulässiges Tau- bzw. Kondenswasser anfällt.
Zur Vermeidung von Tauwasser- und Schimmelpilzbildung auf raumseitigen Bauteiloberflächen darf die raumseitige Oberflächentemperatur von 12,6° C gemäß DIN 4108 bezogen auf 20° C Rauminnentemperatur und -5° C Außentemperatur, bei einer korrespondierenden Raumluftfeuchte von 50% nicht unterschritten werden.
Die Mindestforderungen zur Vermeidung von Schimmelpilzbildung im Bereich von Wärmebrücken sind gemäß DIN 4108 einzuhalten.
Soweit die Anschlussausbildungen entsprechend dem Beiblatt 2 zur DIN 4108 ausgeführt werden, ist kein gesonderter Nachweis erforderlich.
Für alle abweichenden Konstruktionen müssen die Mindestanforderungen nachgewiesen werden.
Die bauphysikalischen Einwirkungen durch das Raumklima und das Außenklima sind zu berücksichtigen. Die Anschlüsse zum Baukörper müssen den Anforderungen aus Wärme-, Schall- und Feuchteschutz gerecht werden.
Die Anforderungen an die Anschlussfugenausbildung sind in DIN 4108-7, DIN 4109 sowie DIN 18355 und DIN 18533 enthalten.
Für nähere Informationen wird der Leitfaden zur Montage der RAL-Gütegemeinschaften Fenster und Haustüren, Frankfurt a. M. empfohlen.
Die Anschlussfugenabdichtung vom Baukörper zum Element zur kalten Außenseite, sowie zur warmen Innenseite, ist entsprechend der Anforderungen aus dem Wärmeschutznachweis gemäß Gebäudeenergiegesetz (GEG) für Bauanschlüsse auszuführen.
Beschläge Fenster Alu
Sind nicht systemgebundene Beschlagteile vorgesehen, müssen diese unter Beachtung der gültigen DIN-Normen ausgewählt werden.
Die für die jeweilige Öffnungsart einzusetzenden Beschläge in ihrer Grundausstattung sind unter Berücksichtigung der Lastannahmen/Gewichte/Größen und der zu erreichenden Öffnungsweite nach den Bemessungstabellen des System-Herstellers einzusetzen. Alle Beschlagteile sind aus nichtrostenden Materialien herzustellen und müssen justierbar sein. Inkl. der erforderliche Zusatzteile wie zusätzliche Verriegelungen, Scherenbefestigungen, Eigenanschlag und Bänder.
Nachkaufgarantie für Aluminium Fenster- und Beschlags Systeme
Für Bauteile der Aluminium Fenster- und Beschlags Systeme, die einem besonderen Verschleiß unterliegen oder die designrelevant sind, ist eine Nachkaufgarantie durch den AN zu gewährleisten. Die Nachkaufgarantie hat mindestens 10 Jahre, ausgehend vom Kauf des ursprünglichen Bauteils durch den AN, zu betragen. Ein Bestätigungsschreiben des Systemlieferanten, des zur Ausführung angebotenen Fabrikats, ist mit der Angebotsabgabe vorzulegen.
Farbbestimmung Metallbauarbeiten (Außentüren, Fenster)
Farbton außen: RAL 7035 Lichtgrau
Farbton innen: RAL 9016 Verkehrsweis
Betätigungen/Handhaben Fenster: Edelstahl-Optik matt
Türbänder: C-0
Betätigungen/Handhaben Türen: Edelstahl
Farbbestimmung Metallbauarbeiten (Innentüren)
Farbton außen: RAL 9016 Verkehrsweis
Farbton innen: RAL 9016 Verkehrsweis
Betätigungen/Handhaben Fenster: Edelstahl-Optik matt
Türbänder: C-0
Betätigungen/Handhaben Türen: Edelstahl

## Angaben zur Baustelle Umbau zum Vereinshaus in Müllrose
1. Nutzung Gebäude

Das Gebäudeensemble besteht aus 3 Gebäudeteilen, die in separaten Nutzungseinheiten
gegliedert sind. Der im Jahr 1920/1930 errichtete Gebäudekomplex mit einem 3-geschossigen
Hotelgebäude und direkt angrenzendem Festsaal sowie einem Nebengebäude, diente bis zum
Jahr 2016 als Amtssitz der Forstverwaltung Müllrose.

Der Festsaal wurde bis April 2024 für Bürgerforen oder Festlichkeiten genutzt. Im Nebengebäude befindet sich die Gebäudetechnik mit Sanitäranlagen.

Die Ausführungsplanung sieht den Abbriss des Hauptgebäudes mit Ersatzneubau vor sowie die bauliche und energetische Sanierung des Festsaals mit Nebengebäude.

Der Gebäudekomplex wird gemäß Brandenburgischer Bauordnung in die Gebäudeklasse 4 eingeteilt und erfüllt aufgrund der besonderen Nutzung den Tatbestand eines Sonderbaus.

Das Bauvorhaben beinhaltet:

- Abriss des dreigeschossigen Hauptgebäude
- Teilentkernung der Bestandsgebäude Festsaal und Nebengebäude
- Sanierung der Bestandsgebäude Festsaal und Nebengebäude
- Grundrissänderungen in beiden Bestandsgebäude
- Gründung und Errichtung des Hauptgebäudes

Abriss Hauptgebäude
mit Satteldach
Außenmaße:  ca. 27 x 11m
Geschosse:  3 - und teilunterkellert sowie Spitzboden(Kriechboden)
Firsthöhe:  ca. 11,93m
Traufhöhe:  ca. 7,21m

Bestandsgebäude Festsaal:
mit Satteldach
Außenmaße:  ca. 24 x 15m
Geschosse:  1 - .sowie Spitzboden
Firsthöhe:  ca. 6,81m
Traufhöhe:  ca. 5,14m

Bestandsgebäude Nebengebäude:
mit Satteldach
Außenmaße:  ca. 25 x 7m
Geschosse:  1 - und teilunterkellert sowie Spitzboden (Kriechboden)
Firsthöhe:  ca. 4,23m
Traufhöhe:  ca. 3,89m

Ersatzneubau Hauptgebäude:
Mit Mansarddach und Gauben
Außenmaße (Eckbau- L-Form): ca. 27 x 23m
Geschosse:  3 - ohne Keller
Firsthöhe:  ca. 10,76m
Traufhöhe:  ca. 7,17m

2. Lage der Baustelle

 Bahnhofstraße 57,
 15299 Müllrose

An der Südseite und Ostseite des Grundstücks befinden sich die öffentlichen Anliegerstraßen Bahnhofstraße und Forststraße.

3. Bauweise Bestandsgebäude

Die drei Gebäudeteile sind als Mauerwerksbau mit Binderdachstuhl und Holzbalkendecke errichtet worden.
Das Mauerwerk besteht aus Ziegel bzw. Kalksandstein.
Es handelt sich bei den drei Dachböden um Spitzböden bzw. Kriechböden als Kaltdach mit Bohlengang.
Am Hauptgebäude im Bereich des Haupteingang befindet sich über dem 1.OG ein Flachdach mit Bitumendachbahn.
Ein Teil der Dachfläche des Nebengebäudes besteht ebendfalls aus einer Bitumendachbahn. Dieser Teil wird während der Sanierungsmaßnahme komplett zurückgebaut und durch ein Flachdach als Warmdach ersetzt.

4. Baugrund

Im Zuge der Bauvorbereitung wurde ein Baugrundgutachten erstellt.

5. Beprobung Abbruch, Holzschutzgutachten

Im Zuge der Bauvorbereitung wurden die abzubrechenden Baustoffe parallel zur LV-Erstellung beprobt.
Die Untersuchunsergebnisse wurden vollständig in das LV eingearbeitet.

6. Baustellenzufahrt und Lagerflächen

Die Baustellenzufahrt ist an der Ostseite des Bauobjektes von der "Forststraße" geplant.
Hinter dem Bauobjekt auf der Nordseite stehen Lager- und Baustelleneinrichtungsflächen zur Nutzung zur Verfügung.
Sowohl die Lagerflächen als auch die Zufahrten sind nach Fertigstellung der Arbeiten wieder in den Urzustand zu versetzen.
Eine Feuerwehrzu- oder durchfahrt wird aufgrund der Nähe an den öffentlichen Verkehrsflächen "Bahnhofstraße" Ecke "Forststraße" nicht benötigt.

7. Verkehrssicherung

Wegen der Nähe zur Bahnhofstraße, dem angrenzenden Geh- und Radweg sowie der Bushaltestelle "Müllrose, Bahnhofstr.", werden besondere Maßnahmen zur Verkehrssicherung notwendig.
Der Auf- und wieder Abbau der Verkehrssicherung, das ggf. erforderliche umsetzen, das Vorhalten über die gesamte Bauzeit, sowie die Abstimmungen mit den Behörden erfolgt durch das
Gewerk LOS 2 Rohbau.

8. Ortsbesichtigung
Mit den beigefügten zeichnerischen Unterlagen ist eine Ortsbesichtigung durch den Bieter möglich.
Diese haben in Abstimmung mit dem Auftraggeber zu erfolgen
Mangelnde Ortskenntnisse berechtigen den Bieter nicht zu Nachforderungen.

9. Unklarheiten in den Vergabeunterlagen

Enthalten die Vergabeunterlagen nach Auffassung des Bieters Unklarheiten, so hat der Bieter unverzüglich den Auftraggeber vor Angebotsabgabe schriftlich, fernschriftlich oder telegrafisch darauf hinzuweisen.

## Vorbemerkungen
Die zur Erbringung der beschriebenen Leistungen erforderlichen Befähigungsnachweise sind vom Auftragnehmer zu erbringen.
Wenn im LV nicht ausdrücklich erwähnt, sind nachfolgende Anforderungen an die Ausführung in die Einheitspreise einzurechnen:
- Einrichten-, vorhalten und räumen der Baustelleneinrichtung für sämtliche im Leistungsverzeichnis aufgeführten Arbeiten, einschl. Lager- und Arbeitsplätze, notwendige Geräte, Werkzeuge und Hilfsmittel, Container und Vorhaltekosten, Gerüste für eigene Arbeiten sind einzukalkulieren
- Vorarbeiten, wie Reinigen des Untergrundes, Grundieren, evtl. notwendige Spachtelung, etc
- besondere Maßnahmen zum Schutz aller angrenzenden Bauteile, wie z.B. Abkleben von Fenstern u. Türen einschl. Lieferung der erforderlichen Stoffe
- wirksames Schützen der fertig gestellten Flächen nach Wahl des AN
- Materialverschnittmengen

Das zu verarbeitende Material muss der jeweiligen Stoffnorm entsprechen. Die Verarbeitungsrichtlinien der Hersteller sollen eingehalten werden, dem Auftraggeber ist auf Verlangen Einsicht in diese zu gewähren. Falls im Leistungsverzeichnis nicht oder nicht richtig angegeben, sind alle Materialien und Stärken so zu wählen, dass sie den jeweiligen Anforderungen voll gerecht werden.
Falls aus den Planungsunterlagen nicht ausreichend ersichtlich, hat der Auftragnehmer nach Auftragserteilung mit dem Auftraggeber rechtzeitig über vorgesehene Farben und Tönungen im Detail Rücksprache zu führen.
Das eingebaute Material muss dem Muster entsprechen; eine ausdrückliche Bestätigung des Musters durch den Bauherren soll eingeholt werden.
Die einschlägigen Vorschriften über Sonderabfall sind einzuhalten. Der Auftraggeber kann einen entsprechenden Nachweis verlangen. Flüssige Reste, auch wenn sie in Bezug auf Umweltschutz unbedenklich sind, dürfen nicht in die Entwässerung des Gebäudes bzw. der Außenanlagen geschüttet werden. Abfälle und Reststoffe sind nicht zu mischen, sondern zur ordnungsgemäßen Entsorgung getrennt zu sammeln. Mörtelreste dürfen keinesfalls belegt werden, sie sind vollständig zu entfernen.

Vor Beginn der Arbeiten hat sich der Verarbeiter davon zu überzeugen, dass der bauliche Untergrund
und Vorleistungen den Voraussetzungen für sein Gewerk entsprechen. Evtl. Bedenken sind dem Auftraggeber vor Ausführung schriftlich mitzuteilen. Die Prüfung des Untergrundes hat gemäß VOB, Teil C, im Zuge der Wahrnehmung der Prüfungs- und Hinweispflicht durch den Auftragnehmer zu erfolgen. Der Auftragnehmer hat bei seiner Prüfung Bedenken gelten zu machen bei - ungeeigneter Beschaffenheit des Untergrundes, z.B. grobe Verunreinigungen, Ausblühungen, zu glatte Flächen, verölte Flächen, ungleich saugende Flächen, gefrorene Flächen, zu hohe Baufeuchtigkeit.

Alle Einheitspreise des Angebotes verstehen sich für eine fix und fertige, vollständige Leistung in fachtechnisch einwandfreier Arbeit, einschl. Lieferung der erforderlichen Werkstoffe in bester Qualität sowie Lieferung aller zur ordnungsgemäßen Fertigstellung erforderlichen Baustoffe, Hilfsbaustoffe und Betriebsstoffe sowie Ausführung aller erforderlichen Nebenarbeiten, Schutz- und Sicherheitsvorkehrungen bis Abnahme.

Fenster und Hauseingangstüren: Aufteilung nach Leistungsverzeichniss und Übersichtspläne.
- zuzüglich Nachweis der Verankerung und  Nachweis der U-Werte
- zuzüglich statischer Nachweis für 3 Fenster und 3 Hauseingangstüren an AG

Alle vorgenannten Verarbeitungshinweise und Anforderungen sind in die Einheitspreise einzurechnen.

## 09 Innentüren, Brandschutztüren, Mobile Trennwand

### Titel 01 Baustelleneinrichtung

**01.1 Baustelle einrichten, vorhalten, sowie Räumen der Baustelle und Wiederherstellung des Geländes**
Einrichten, Vorhalten, sowie Räumen der Baustelle und Wiederherstellung des Geländes einschl. Entfernung von Verunreinigungen, mit folgenden in den Pauschalpreis einzurechnenden Leistungen:
- Baustelleneinrichtung
- Herrichten der erforderlichen Lager- und
  Arbeitsplätze
- notwendige Geräte, Werkzeuge und Hilfsmittel
- notwendige Container und Bauwagen
- Material-Vorhaltekosten
- Lohnkosten
- Personalkosten
- alle sonstigen Kosten, die der Auftragnehemer zur
  ordnungsgemäßen Durchführung der Bauaufgabe zu
  erbringen hat,
- Sicherungsmaßnahmen insbesondere der Verkehrswege
  auf und vor dem Grundstück, im  Gebäude, auf den
  Zufahrten, Bürgersteigen, einschl. Säuberung  für das
  Gewerk usw.
- alle Anreisekosten über die gesamten Bauzeiten,
- maßgeblich sind die Forderungen des Amtes für
  öffentliche Ordnung, der Bauberufsgenossenschaften
  und sonstiger mitwirkender Behörden, Amtsstellen
  und Körperschaften,
- inkl. Vorhaltung für die Dauer der gesamten Bauzeit

Bauzeit :  ca. 6 Monate
Menge: 1,000 Psch

### Titel 02 Innentüren, Brandschutztüren

**02.1 Innentür Feuchtraum 1-flg. IT1, IT51 (barrierefrei)**
Innentür Feuchtraum mit Stahlumfassungszarge einflügelig, liefern und einbauen in KS Wand

Einbauort:
EG:  R-0.5 (Beh.-WC)

2.OG: R-2.6 (Beh.-WC)

Schallschutz SSK2 nach DIN 4109,
Feuchtraumtüren,
Klimaklasse II (Prüfklima "b" gemäß DIN EN 1121),
Beanspruchungsklasse E DIN EN 1192
Dichtschließend mit mindestens dreiseitig umlaufenden Dichtung

Türblatt:
Standardfalz, für den Innenbereich

Zarge:
2 tlg. Stahlzarge als Umfassungszarge für 1-flügelige Türen,
nur grundiert, Laschen-Klemm-Befestigung (Trapezanker),
Blech verzinkt/grundiert, Dicke 2mm, in Massivwand,
Spiegel 40/55mm, Sicke 15/15mm, ohne Bodeneinstand,
Schließblech Edelstahl geschliffen (vorgerichtet und lose mitgeliefert),
Zargenseite Bänder ausgemörtelt,
DL o. DR nach Einbauort

Türblatt Oberfläche:
HPL Standardware Stärke nach o.g. Beanspruchungsklasse (Hersteller-/Dekor-Angabe erfolgt im Auftragsfall),
Türblattkante 3-seitig, gerundet
Massivholz-Einleimer: 3-seitig:
mit geeigneten Hartholz nach Zulassung jedoch einheitlich
für alle Innentüren oder nach Wahl des AG
DL o. DR nach Einbauort

inkl. Hinweisschild für barrierefreie Toilette (Behinderten-WC)
Piktogramm, 150x150 mm, Aluminium, selbstklebend, mit abgerundeten Ecken".

Bänder:
VX oder VLX bzw. gleichwertig, 3-dim. verstellbar,
Edelstahl matt, mit Stiftsicherung,
Bandaufnahme-Element VX (3-dim.) in der Zarge,
Bänder passend zum Türgewicht jedoch im Objekt alle Bänder gleiche Höhe und einheitlich/gleiche Optik und gleiche Größe

Schloss:
Schloss mit PZ-Stanzung (passend zum Türblatt)

Drücker:
Drückergarnitur FORM D-110 (U-Form-Drücker),
Edelstahl, mit WC-Rosette
Drückerhöhe barrierefrei (850mm über OKFF),
o. glw. nach Bemusterung

Klemmschutz:
Türblatt und Zarge müssen für Klemmschutz auf beiden Seiten vorgerichtet sein

Abmessungen:
Rohbauöffnungsmaße:: 1,01 x 2,135m
Wandart: KS
Wandstärke: = 200 - 240mm
zzgl. Innen - und Außenputz ca. 12-20mm

Lieferung und Montage,
Montage nach Herstellermontagevorschrift

Angeb. Fabrikat Tür :

Angeb. Fabrikat Drücker:

Angeb. Türbänder:

Angeb. Fabrikat Montagematerial :

Verwenbarkeitsnachweis Tür:
Menge: 2,000 St

**02.2 Innentür Feuchtraum 1-flg. IT2,IT3,IT4,IT5,IT32,IT34,IT49 (dichtschließend)**
Innentür 1-flg  Feuchtraum mit Stahlumfassungszarge einflügelig, liefern und einbauen in Trockenbau und KS Wand

Einbauort:
EG:  R-0.7 (2 Stück WC Damen)
  R-0.6 (2 Stück WC Herren)

1.OG: R-1.6 (WC Herren)
  R-1.7 (WC Damen)
  2.OG: R-2.7 (WC Unisex)

Schallschutz SSK2 nach DIN 4109,
Feuchtraumtüren,
Klimaklasse II (Prüfklima "b" gemäß DIN EN 1121),
Beanspruchungsklasse E DIN EN 1192
Dichtschließend mit mindestens dreiseitig umlaufender Dichtung

Türblatt:
Standardfalz, für den Innenbereich

Zarge:
2 tlg. Stahlzarge als Umfassungszarge für 1-flügelige Türen,
nur grundiert, Laschen-Klemm-Befestigung (Trapezanker),
Blech verzinkt/grundiert, Dicke 2mm, in Massivwand,
Spiegel 40/55mm, Sicke 15/15mm, ohne Bodeneinstand,
Schließblech Edelstahl geschliffen (vorgerichtet und lose mitgeliefert),
Zargenseite Bänder ausgemörtelt,
DL o. DR nach Einbauort

Türblatt Oberfläche:
HPL Standardware Stärke nach o.g. Beanspruchungsklasse (Hersteller-/Dekor-Angabe erfolgt im Auftragsfall),
Türblattkante 3-seitig, gerundet
Massivholz-Einleimer: 3-seitig:
mit geeigneten Hartholz nach Zulassung jedoch einheitlich
für alle Innentüren oder nach Wahl des AG,
DL o. DR nach Einbauort

inkl. Hinweisschild für Männer und Frauen Toilette (WC)
Piktogramm, 150x150 mm, Aluminium, selbstklebend,
mit abgerundeten Ecken".

Bänder:
VX oder VLX bzw. gleichwertig, 3-dim. verstellbar,
Edelstahl matt, mit Stiftsicherung,
Bandaufnahme-Element VX (3-dim.) in der Zarge,
Bänder passend zum Türgewicht jedoch im Objekt alle Bänder gleiche Höhe und einheitlich/gleiche Optik und gleiche Größe

Schloss:
Schloss mit PZ-Stanzung (passend zum Türblatt)

Drücker:
Drückergarnitur FORM D-110 (U-Form-Drücker),
Edelstahl, mit WC-Rosette
Drückerhöhe Standard (1050mm über OFF),
o. glw. nach Bemusterung

Abmessungen:
Rohbauöffnungsmaße: 1,01 x 2,135m
Wandart: KS/ Ziegel und Trockenbau
Wandstärke: = 150 - 240mm
zzgl. Innen - und Außenputz ca. 12-20mm

Lieferung und Montage,
Montage nach Herstellermontagevorschrift

Angeb. Fabrikat Tür :

Angeb. Fabrikat Drücker:

Angeb. Türbänder:

Angeb. Fabrikat Montagematerial :

Verwenbarkeitsnachweis Tür:
Menge: 7,000 St

**02.3 Innentür - T30 DS, Brandschutztür m. LA / IT6,IT11,IT12**
Innentür; T30-Tür, Brandschutztür mit Lichtauschnitt
liefern und einbauen in KS Wand

Einbauort:
EG:  R-0.08 (Treppenhaus 1)
 R-0.13 (Küche)
 R-0.12 (Treppenhaus 2)

Brandschutz nach DIN 4102, T30 Zulassung,
Schallschutz SSK2 nach DIN 4109,
Beanspruchungsgruppe: Klasse S (RAL MEB-S)
Klimaklasse IIl (Prüfklima "b" gemäß DIN EN 1121)
Dichtschließend mit mindestens dreiseitig umlaufender Dichtung

Türblatt:
Feuerschutztür T30 nach DIN 4102-5

Zarge passend für elektr. Obentürschließer
2 tlg. Stahlzarge als Umfassungszarge für 1-flügelige Türen
Laschen-Klemm-Befestigung (Trapezanker),
Blech verzinkt/grundiert, Dicke 2mm, in Massivwand,
Spiegel 40/55mm, Sicke 15/15mm, ohne Bodeneinstand,
Zargenseite Bänder ausgemörtelt,
DL o. DR nach Einbauort

Türblatt Oberfläche:
HPL Standardware Stärke nach o.g. Beanspruchungsklasse (Hersteller-/Dekor-Angabe erfolgt im Auftragsfall),
Türblattkante 3-seitig, gerundet
Massivholz-Einleimer: 3-seitig:
mit geeigneten Hartholz nach Zulassung jedoch einheitlich
für alle Innentüren oder nach Wahl des AG,
DL o. DR nach Einbauort

Lichtausschnitt:
Rahmen-Lichtausschnitt, Friese 160/400mm,
Größe ca. 690 x 1570mm,
Glas: Brandschutzglas F30, klar (Rw ca. 37.dB)
Glasleisten beidseitig mit Grundierfolie ummantelt,
Standardprofil Typ F, farbig lackiert, geschlossenporig,
passend zur Oberfläche

Bodendichtung:
absenkbare Bodendichtung
passend und mit Zulasssung für o.g. Brandschutztür

Bänder:
VX oder VLX bzw. gleichwertig, 3-dim. verstellbar,
Edelstahl matt, mit Stiftsicherung,
Bandaufnahme-Element VX (3-dim.) in der Zarge,
Bänder passend zum Türgewicht jedoch im Objekt alle Bänder gleiche Höhe

Schloss:
Schloss mit PZ-Stanzung (passend zum Türblatt)

Drücker:
Feuerschutztür Drückergarnitur D-110 (U-Form-Drücker),
Edelstahl matt gebürstet, mit Rundrosette,
Drückerhöhe Standard (1050mm über OFF),
o. glw. nach Bemusterung

Obentürschließer:
Obentürschließer, für die Montage an Feuer- und Rauchschutztüren, mit Gleitschiene in 30mm Bauhöhe,
mit Freilauffunktion, aktivierbar über elektrohydraulische Feststellung nach EN 1155 durch einmaliges Öffnen der Tür
auf ca. 90°, integrierte Rauchschalterzentrale mit Alarmschwellennachführung, Verschmutzungsanzeige und Prüftaste, von vorn einstellbare Schließkraft Größe 2 - 5 nach EN 1154, mit Schließgeschwindigkeit und Endanschlag,
mit optischer Größenanzeige, Normalmontage auf Türblatt/Bandseite,
mit Montageplatte silberfarbig,
- mit einem rotem Handtaster als Auslösung
  inkl. UP-Dose montiert in MW als fertige Leistung
- mit Erst-Abnahmeprüfung eines Sachverständigen
- mit ausgefüllten Prüfbuch FSA und Übergabe an AG
- mit Verkabelung und Anschluß UP
  von FSA OTS zum Handtaster
- Stromversorgung Türschließer - Anschluß durch ELT.

Abmessungen:
Rohbauöffnungsmaße: 1,26m x 2,135m
Wandart: KS
Wandstärke: = 200 - 240mm
zzgl. Innen - und Außenputz ca. 12-20mm

Lieferung und Montage,
Montage nach Herstellermontagevorschrift

Angeb. Fabrikat Tür :

Angeb. Fabrikat Drücker:

Angeb. Türbänder:

Angeb. Fabrikat Obentürschließer:

Angeb. Fabrikat Montagematerial :

Verwendbarkeitsnachweis Tür:
Menge: 3,000 St

**02.4 Innentür 1 flg.- T30 DS, Brandschutztür / IT8**
Innentür 1 flg.; T30-Tür, Brandschutztür
liefern und einbauen in KS Wand

Einbauort:
EG: R-0.09 (Raum 1)

Brandschutz nach DIN 4102, T30 Zulassung,
Schallschutz SSK2 nach DIN 4109,
Beanspruchungsgruppe: Klasse S (RAL MEB-S)
Klimaklasse IIl (Prüfklima "b" gemäß DIN EN 1121)
Dichtschließend mit mindestens dreiseitig umlaufender Dichtung

Türblatt:
Feuerschutztür T30 nach DIN 4102-5

Zarge passend für elektr. Obentürschließer
2 tlg. Stahlzarge als Umfassungszarge für 1-flügelige Türen
Laschen-Klemm-Befestigung (Trapezanker),
Blech verzinkt/grundiert, Dicke 2mm, in Massivwand,
Spiegel 40/55mm, Sicke 15/15mm, ohne Bodeneinstand,
Zargenseite Bänder ausgemörtelt,
DL o. DR nach Einbauort

Türblatt Oberfläche:
HPL Standardware Stärke nach o.g. Beanspruchungsklasse (Hersteller-/Dekor-Angabe erfolgt im Auftragsfall),
Türblattkante 3-seitig, gerundet
Massivholz-Einleimer: 3-seitig:
mit geeigneten Hartholz nach Zulassung jedoch einheitlich
für alle Innentüren oder nach Wahl des AG,
DL o. DR nach Einbauort

Bodendichtung:
absenkbare Bodendichtung
passend und mit Zulassung für o.g. Brandschutztür

Bänder:
VX oder VLX bzw. gleichwertig, 3-dim. verstellbar,
Edelstahl matt, mit Stiftsicherung,
Bandaufnahme-Element VX (3-dim.) in der Zarge,
Bänder passend zum Türgewicht jedoch im Objekt alle Bänder gleiche Höhe

Schloss:
Schloss mit PZ-Stanzung (passend zum Türblatt)

Drücker:
Feuerschutztür Drückergarnitur D-110 (U-Form-Drücker),
Edelstahl matt gebürstet, mit Rundrosette,
Drückerhöhe Standard (1050mm über OFF),
o. glw. nach Bemusterung

Obentürschließer:
Obentürschließer, für die Montage an Feuer- und Rauchschutztüren, mit Gleitschiene in 30mm Bauhöhe,
mit Freilauffunktion, aktivierbar über elektrohydraulische Feststellung nach EN 1155 durch einmaliges Öffnen der Tür
auf ca. 90°, integrierte Rauchschalterzentrale mit Alarmschwellennachführung, Verschmutzungsanzeige und Prüftaste, von vorn einstellbare Schließkraft Größe 2 - 5 nach EN 1154, mit Schließgeschwindigkeit und Endanschlag,
mit optischer Größenanzeige,
Normalmontage auf Türblatt/Bandseite,
mit Montageplatte silberfarbig,
- mit einem rotem Handtaster als Auslösung
  inkl. UP-Dose montiert in MW als fertige Leistung
- mit Erst-Abnahmeprüfung eines Sachverständigen
- mit ausgefüllten Prüfbuch FSA und Übergabe an AG
- mit Verkabelung und Anschluß UP
  von FSA OTS zum Handtaster
- Stromversorgung Türschließer - Anschluß durch ELT.

Abmessungen:
Rohbauöffnungsmaße: 1,26m x 2,135m
Wandart: KS
Wandstärke: = 200 - 240mm
zzgl. Innen - und Außenputz ca. 12-20mm

Lieferung und Montage,
Montage nach Herstellermontagevorschrift

Angeb. Fabrikat Tür :

Angeb. Fabrikat Drücker:

Angeb. Türbänder:

Angeb. Fabrikat Obentürschließer:

Angeb. Fabrikat Montagematerial :

Verwendbarkeitsnachweis Tür:
Menge: 1,000 St

**02.5 Innentür 1-flg.mit LA und feststehendem Seitenteil / IT9 (dichtschließend)**
Innentür mit Stahlumfassungszarge und beidseitig festverglasten Seitenteilen, einflügelig, liefern und einbauen
in KS - Wand

Einbauort:
EG: R-0.10 (Raum 3)

Schallschutz SSK2 nach DIN 4109,
Klimaklasse II (Prüfklima "b" gemäß DIN EN 1121),
Beanspruchungsgruppe: Klasse S (RAL MEB-S)
Dichtschließend mit mindestens dreiseitig umlaufender Dichtung

Türblatt:
Standardfalz, für den Innenbereich

Zarge mit beidseitig festverglasten Seitenteilen:
2 tlg. Stahlzarge als Umfassungszarge für 1-flügelige Türen,
nur grundiert, Laschen-Klemm-Befestigung (Trapezanker), Blech verzinkt/grundiert, Dicke 2mm, in Massivwand,
Spiegel 40/55mm, Sicke 15/15mm, ohne Bodeneinstand,
Schließblech Edelstahl geschliffen (vorgerichtet und lose mitgeliefert),
Zargenseite Bänder ausgemörtelt,
Seitenteile links/rechts: Glasleisten beidseitig massiv in Hartholz, lackiert in HPL oder Dekor Türblatt
Maße je Seitenteil: ca.750*2135mm
Verglasung: Bruchsichere Verglasung, klar,
DL o. DR nach Einbauort

Türblatt Oberfläche:
HPL Standardware Stärke nach o.g. Beanspruchungsklasse (Hersteller-/Dekor-Angabe erfolgt im Auftragsfall),
Türblattkante 3-seitig, gerundet
Massivholz-Einleimer: 3-seitig:
mit geeigneten Hartholz nach Zulassung jedoch einheitlich
für alle Innentüren oder nach Wahl des AG,
DL o. DR nach Einbauort

Lichtausschnitt:
Rahmen-Lichtausschnitt, Friese ca 135/135mm, (größtmöglich)
Glas: bruchsichere Verglasung nach ASR und Unfallkasse
Glasleisten beidseitig massiv in Hartholz, lackiert in HPL oder Dekor Türblatt

Bänder:
VX oder VLX bzw. gleichwertig, 3-dim. verstellbar,
Edelstahl matt, mit Stiftsicherung,
Bandaufnahme-Element VX (3-dim.) in der Zarge,
Bänder passend zum Türgewicht jedoch im Objekt alle Bänder gleiche Höhe und einheitlich/gleiche Optik und gleiche Größe

Schloss:
Schloss mit PZ-Stanzung (passend zum Türblatt)

Drücker:
Drückergarnitur D-110 (U-Form-Drücker),
Edelstahl matt gebürstet, mit Rundrosette,
Drückerhöhe Standard o. glw. nach Bemusterung,
Beanspruchungsklasse wie Türblatt

Abmessungen:
Rohbauöffnungsmaße: 2,51m * 2,135m
Wandart: KS
Wandstärke: 200mm - 240mm

Lieferung und Montage,
Montage nach Herstellermontagevorschrift

Angeb. Fabrikat Tür :

Angeb. Fabrikat Drücker:

Angeb. Türbänder:

Angeb. Fabrikat Montagematerial :

Verwendbarkeitsnachweis Tür:
Menge: 1,000 St

**02.6 Innentür 2 flg. mit LA - T30DS, Brandschutztür IT13**
Innentür 2-flg.mit Lichtauschnitt; T30-Tür Brandschutztür
liefern und einbauen in KS Wand

Einbauort:
EG: R-0.11 (Raum2)

Brandschutz nach DIN 4102, T30-Zulassung
Schallschutz SSK2 nach DIN 4109,
Beanspruchungsgruppe: Klasse S (RAL MEB-S)
Klimaklasse IIl (Prüfklima "b" gemäß DIN EN 1121)
Dichtschließend mit mindestens dreiseitig umlaufender Dichtung

Türblatt:
Feuerschutztür T30 nach DIN 4102-5

Zarge passend für elektr. Obentürschließer
2 tlg. Stahlzarge als Umfassungszarge für 1-flügelige Türen
Laschen-Klemm-Befestigung (Trapezanker),
Blech verzinkt/grundiert, Dicke 2mm, in Massivwand,
Spiegel 40/55mm, Sicke 15/15mm, ohne Bodeneinstand,
Zargenseite Bänder ausgemörtelt,
DL o. DR nach Einbauort

Türblatt Oberfläche:
HPL Standardware Stärke nach o.g. Beanspruchungsklasse (Hersteller-/Dekor-Angabe erfolgt im Auftragsfall),
Türblattkante 3-seitig, gerundet
Massivholz-Einleimer: 3-seitig:
mit geeigneten Hartholz nach Zulassung jedoch einheitlich
für alle Innentüren oder nach Wahl des AG,
Türblatt Maße je Flügel: ca. 1250mm * ca. 2100 mm
DL o. DR nach Einbauort

Lichtausschnitt:
Rahmen-Lichtausschnitt, Friese 160/400mm
Glas: Brandschutzglas F30, klar (Rw ca. 37.dB)
Glasleisten beidseitig mit Grundierfolie ummantelt,
Standardprofil Typ F, farbig lackiert, geschlossenporig,
passend zur Oberfläche

Bodendichtung:
absenkbare Bodendichtung
passend und mit Zul. für o.g. Brandschutztür

Bänder:
VX oder VLX bzw. gleichwertig, 3-dim. verstellbar,
Edelstahl matt, mit Stiftsicherung,
Bandaufnahme-Element VX (3-dim.) in der Zarge,
Bänder passend zum Türgewicht jedoch im Objekt alle Bänder gleiche Höhe und einheitlich/gleiche Optik und gleiche Größe

Schloss:
Schloss mit PZ-Stanzung (passend zum Türblatt)

Drücker:
Feuerschutztür Drückergarnitur D-110 (U-Form-Drücker),
Edelstahl matt gebürstet, mit Rundrosette,
Drückerhöhe Standard (1050mm über OFF),

Obentürschließer:
Obentürschließer, für die Montage an Feuer- und Rauchschutztüren, mit Gleitschiene in 30mm Bauhöhe,
mit Freilauffunktion, aktivierbar über elektrohydraulische Feststellung nach EN 1155 durch einmaliges Öffnen der Tür
auf ca. 90°, integrierte Rauchschalterzentrale mit Alarmschwellennachführung, Verschmutzungsanzeige und Prüftaste, von vorn einstellbare Schließkraft entsprechend Flügelhöhe bzw. Flügelgewicht, nach EN 1154, mit Schließgeschwindigkeit und Endanschlag einstellbar,
mit optischer Verschmutzungsanzeige,
Normalmontage auf Türblatt/Bandseite,
mit Montageplatte silberfarbig,
- mit einem rotem Handtaster als Auslösung
  inkl. UP-Dose montiert in MW als fertige Leistung
- mit Erst-Abnahmeprüfung eines Sachverständigen
- mit ausgefüllten Prüfbuch FSA und Übergabe an AG
- mit Verkabelung und Anschluß UP
  von FSA OTS zum Handtaster
- Stromversorgung Türschließer - Anschluß durch ELT.

Abmessungen:
Rohbauöffnungsmaße: 2,51m * 2,135m
Wandart: KS
Wandstärke: = 200 - 240mm
zzgl. Innen - und Außenputz ca. 12-20mm

Lieferung und Montage,
Montage nach Herstellermontagevorschrift

Angeb. Fabrikat Tür :

Angeb. Fabrikat Drücker:

Angeb. Türbänder:

Angeb. Fabrikat Montagematerial :

Angeb. Fabrikat Obentürschließer:

Verwendbarkeitsnachweis Tür:
Menge: 1,000 St

**02.7 Türöffner-Drehantrieb für IT 10- 2-fgl.**
Türöffner mit Drehtür-Automatikantrieb für Innentür,
inkl. notwendige Verbreiterung des Türrahmen im Sturzbereich für Drehantrieb,
inkl. aller Kabelanschlüsse und Verlegung Niederspannung in Tür und UP zu Schaltern und an Tür mit Drehantrieb,

Drehtür-Automatikantrieb, 1 und 2-fgl. Tür, als geräuscharmer elektromechanischer Drehtürantrieb für Innen- und Außentüren, in 70 mm Bauhöhe, mit verstellbarer Federkraft EN Größe 4-7, geprüft und zertifiziert nach DIN 18650 / EN 16005.
Produktdeklaration nach LEED und DGNB
Erleichterte manuelle Öffnung durch die "Smart swing"-Funktion (DIN 18040 optimiert).
mit Montageplattensatz,
Intelligente digitale Steuerung (Kategorie 2 nach DIN EN 954-1 und Performance Level "d" nach DIN EN ISO 13849-1).

IT Montage Antrieb auf Sturzrahmen innenseitig,
Türblattgröße lichte Breite x Höhe
IT-Flügel = bis 1180 x 2135 mm

Ohne Displayprogrammschalter für
Funktionen:
Betriebsarten: Daueroffen, Automatik, Ladenschluss, Nacht, Off einstellbar.
Jedoch mit integrierten Programmschalter
und Programmsicherung (Fehlbedienung) über integrierten Schlüsselschalter/-Taster (mit Montage auf Innenseite) zum Schutz vor unbefugter Bedienung der Öffnungsart, UP,
Low Energy-Betrieb (Niedrigenergieantrieb) gemäß DIN 18650 / EN 16005,
leichtes manuelles Öffnen von Drehtüren aus der Schließlage (ab 0°) durch entkoppelten Energiespeicher und intelligente Auswertung der Sensorik, mit Türfreischaltung bei Innentüren ohne Windlast,
Türschließerbetrieb mit momentengeregeltem Schließvorgang,
Hinderniserkennung und Reversierung,
Diagnosefunktion und Fehlerspeicher,
nur Schlüsselschalter zum Anschalten und Ausschalten der Handtaster zur Öffnung der Tür.

Technische Merkmale:
Abmessungen: 70 x 130 x 720 mm (H x T x L),
Netzanschluss: 230 V AC, 50/60 Hz,
Türflügelbreite: ca. 1180mm,
Türöffnungswinkel: ca. 90-110°,
Öffnungs- und Schließzeit einstellbar,
elektrischer Endschlag einstellbar,
Offenhaltezeit einstellbar von 0 bis 60 Sekunden,
bahngesteuertes Öffnen und Schließen

Bedienung innen und außen:
OHNE Bewegungsmelder innen und außen,
nur mit Taster zu öffnen,
inkl. Taster Ausführung UP, Oberfläche Edelstahl, inkl. Beschriftung "Tür auf"
inkl. Tastermontage
Tastergröße ca. 80x220mm

inkl. Elektroverkabelung Niederspannung,
nach Kabelplan Hersteller,
inkl. gemeinsame Inbetriebnahme durch Werksmonteure bzw. Servicepartner.

Gemäß DIN 18650 / EN 16005 muss:
- die Sicherheitsanalyse als Planungs- und
  Ausführungsgrundlage durchgeführt werden
- die Wartung und UVV Prüfung mindestens 1 x jährlich
  durchgeführt werden (nur Hinweis) Abrechnug über
  gesonderte Pos.
- die Nebenschließkante einer automatischen Drehflügeltür
  abgesichert werden (nur Hinweis)
In der Sicherheitsanalyse muss bei fehlender Absicherung auf das Restrisiko schriftlich hingewiesen werden an AG.
Die Absicherung der Nebenschließkante in gesonderter Position.

Inkl. ggf. elektrischer Türöffner zur Freigabe der Tür mit Drehantrieb, 24 V DC, als Gegenstück zum Fallenschloss sowie Riegelschaltkontakt zur Abschaltung des Antriebs bei verriegelter Tür inkl. Montage.

Inkl. Erstwartung, Erstprüfung und erforderliches Prüfbuch, Prüfmarke bzw. Plakete und ausgefüllte Übergabe Prüfbuch an den AG.

Farbton: silberfarbig, weiß
Lieferung und Montage nach Herstellervorschrift

Angebotenes Fabrikat Drehantrieb inkl. Zubehör:

Angebotenes Fabrikat elektr. Türöffner passend für Drehantrieb inkl. Zubehör:

Abmessungen:
Rohbauöffnungsmaße: ca. 2,52 x 2,135m
Wandstärke: ca. 24cm Mauerwerk + beidseitig Putz

Lieferung und Montage, Montage nach Herstellermontagevorschrift

Einbauort: sh. Pläne AP.21e

Angeb.Fabrikat Drehantrieb :

Angeb. Fabrikat Schlossfalle :
Menge: 1,000 St

**02.8 Servicewartung Türöffner Drehantrieb**
Komfort Servicepaket für Wartung nach EN 16005, DIN 18650 Teil 2 und ASR A1.7 sowie nach Herstellerangaben aller oben aufgeführten Automatiktüren und Komponenten mit folgenden Leistungsmerkmalen:

- Verlängerung der Gewährleistung auf 36 Monate
- Einmalige Wartung je Vertragsjahr -Bei Türen in Flucht-/Rettungswegen 2 x jährliche Wartung
- Kostenlose Bereitstellung und Führung der Prüfunterlagen
- Anbringen der Prüfplakette
- Keine gesonderte Berechnung von Serviceleistungen und Fahrtkosten während des Garantiezeitraums
- Keine gesonderte Berechnung von Kleinteilen bis 25,- EUR je Wartung
- Keine gesonderte Berechnung von Arbeitszeit bei Austausch von Ersatzteilen während der Wartung
- Persönliche Erreichbarkeit des Helpdesk,
  24 Std. an 365 Tagen
- Vertragslaufzeit: 3 Jahre
Menge: 1,000 St

**02.9 Feststellanlage**
Feststellanlage an Türanlagen
bestehend aus:
- Auslösevorrichtung,
- Rauchmelder,
- Feststellvorrichtung mit elektrischer Feststellung oder
  Haftmagnet,
- Elektromagnet mit Verpolschutz und Unterbrecherdrucktaster
  für Wandmontage, Haltekraft 400 N.24 V AC/DC einschl.
  beweglichem Anker.
- Freie Kabellänge 6,00 m

Feststellanlage mit Obentürschließer für 2-flügl. Türelement mit integrierter Schließfolgeregelung und Erleichterte manuelle Öffnung durch die "Smart swing"-Funktion (DIN 18040 optimiert). liefern und montieren.
Tür Nr.: IT10; IT 13; IT 14
Rohbau Wandöffnungsmaße: 2,51m x 2,135m
Menge: 3,000 St

**02.10 Wartung und Prüfung von Feststellanlagen**
Servicepaket für Wartung und Prüfung nach DIBt-Zulassung sowie nach Herstellerangabe
mit folgenden Leistungsmerkmalen:

- Verlängerung der Gewährleistung auf 36 Monate
- Einmalige Wartung je Vertragsjahr -Bei Türen in Flucht-/Rettungswegen 2 x jährliche Wartung
- Kostenlose Bereitstellung und Führung der Prüfunterlagen
- Anbringen der Prüfplakette
- Keine gesonderte Berechnung von Serviceleistungen und Fahrtkosten während des Garantiezeitraums
- Keine gesonderte Berechnung von Kleinteilen bis 25,- EUR
  je Wartung
- Keine gesonderte Berechnung von Arbeitszeit bei Austausch von Ersatzteilen während der Wartung
- Persönliche Erreichbarkeit des Helpdesk,
  24 Std. an 365 Tagen
- Vertragslaufzeit: 3 Jahre
Menge: 3,000 St

**02.11 Innentür 1 flg. mit LA - T30DS, Brandschutztür / IT15, IT23**
Innentür 1 flg.; T30-Tür, Brandschutztür
liefern und einbauen in Mauerwerk aus Kalksandstein/ Ziegelmauerwerk

Einbauort:
EG: R-0.18 (Flur)
 R-0.25 (Haustechnik)

Brandschutz nach DIN 4102, T30 Zulassung,
Schallschutz SSK2 nach DIN 4109,
Beanspruchungsgruppe: Klasse S (RAL MEB-S)
Klimaklasse IIl (Prüfklima "b" gemäß DIN EN 1121)
Dichtschließend mit mindestens dreiseitig umlaufender Dichtung

Türblatt:
Feuerschutztür T30 nach DIN 4102-5

Zarge passend für elektr. Obentürschließer
2 tlg. Stahlzarge als Umfassungszarge für 1-flügelige Türen
Laschen-Klemm-Befestigung (Trapezanker),
Blech verzinkt/grundiert, Dicke 2mm, in Massivwand,
Spiegel 40/55mm, Sicke 15/15mm, ohne Bodeneinstand,
Zargenseite Bänder ausgemörtelt,
DL o. DR nach Einbauort

Türblatt Oberfläche:
HPL Standardware Stärke nach o.g. Beanspruchungsklasse (Hersteller-/Dekor-Angabe erfolgt im Auftragsfall),
Türblattkante 3-seitig, gerundet
Massivholz-Einleimer: 3-seitig:
mit geeigneten Hartholz nach Zulassung jedoch einheitlich
für alle Innentüren oder nach Wahl des AG,
DL o. DR nach Einbauort

Lichtausschnitt:
Rahmen-Lichtausschnitt, Friese 160/400mm
Glas: Brandschutzglas F30, klar
Glasleisten beidseitig mit Grundierfolie ummantelt,
Standardprofil Typ F, farbig lackiert, geschlossenporig,
passend zur Oberfläche

Bodendichtung:
absenkbare Bodendichtung
passend und mit Zul. für o.g. Brandschutztür

Bänder:
VX oder VLX bzw. gleichwertig, 3-dim. verstellbar,
Edelstahl matt, mit Stiftsicherung,
Bandaufnahme-Element VX (3-dim.) in der Zarge,
Bänder passend zum Türgewicht jedoch im Objekt alle Bänder gleiche Höhe

Schloss:
Schloss mit PZ-Stanzung (passend zum Türblatt)

Drücker:
Feuerschutztür Drückergarnitur D-110 (U-Form-Drücker),
Edelstahl matt gebürstet, mit Rundrosette,
Drückerhöhe Standard (1050mm über OFF),
o. glw. nach Bemusterung

Obentürschließer:
Obentürschließer, für die Montage an Feuer- und Rauchschutztüren, mit Gleitschiene in 30mm Bauhöhe,
mit Freilauffunktion, aktivierbar über elektrohydraulische Feststellung nach EN 1155 durch einmaliges Öffnen der Tür
auf ca. 90°, integrierte Rauchschalterzentrale mit Alarmschwellennachführung, Verschmutzungsanzeige und Prüftaste, von vorn einstellbare Schließkraft Größe 2 - 5 nach EN 1154, mit Schließgeschwindigkeit und Endanschlag,
mit optischer Größenanzeige,
Normalmontage auf Türblatt/Bandseite,
mit Montageplatte silberfarbig,
- mit einem rotem Handtaster als Auslösung
  inkl. UP-Dose montiert in MW als fertige Leistung
- mit Erst-Abnahmeprüfung eines Sachverständigen
- mit ausgefüllten Prüfbuch FSA und Übergabe an AG
- mit Verkabelung und Anschluß UP
  von FSA OTS zum Handtaster
- Stromversorgung Türschließer - Anschluß durch ELT.

Abmessungen:
Rohbauöffnungsmaße: 1,01m x 2,135m
Wandart: KS/ Bestandsmauerwerk Ziegel
Wandstärke: = 200 - 260mm
zzgl. Innen - und Außenputz ca. 12-20mm

Lieferung und Montage,
Montage nach Herstellermontagevorschrift

Angeb. Fabrikat Tür :

Angeb. Fabrikat Drücker:

Angeb. Türbänder:

Angeb. Fabrikat Obentürschließer:

Angeb. Fabrikat Montagematerial :

Verwendbarkeitsnachweis Tür:
Menge: 1,000 St

**02.12 Innentür 1 flg, / IT16, IT28, IT29, IT30, IT31, IT36, IT46, IT48 (dichtschließend)**
Innentür 1 flg. mit Stahlumfassungszarge liefern und einbauen in KS - Wand und Trockenbauwand

Einbauort:
EG:  R-0.17.1 (Vorraum)
 R-0.11 (Raum 2)

1.OG: R-1.4 (Raum 5)
 R-01.2 (2 Stück Raum 4)
 R-1.8 (Raum6)

2.OG: R-2.10 (Raum 9)
 R-2.8 (Raum 8)

Schallschutz SSK2 nach DIN 4109,
Klimaklasse II (Prüfklima "b" gemäß DIN EN 1121),
Beanspruchungsgruppe: Klasse S (RAL MEB-S)
Dichtschließend mit mindestens dreiseitig umlaufender Dichtung

Türblatt:
Standardfalz, für den Innenbereich

Zarge:
2 tlg. Stahlzarge als Umfassungszarge für 1-flügelige Türen,
nur grundiert, Laschen-Klemm-Befestigung (Trapezanker),
Blech verzinkt/grundiert, Dicke 2mm, in Massivwand,
Spiegel 40/55mm, Sicke 15/15mm, ohne Bodeneinstand,
Schließblech Edelstahl geschliffen (vorgerichtet und lose mitgeliefert)
Zargenseite Bänder ausgemörtelt,

Türblatt Oberfläche:
HPL Standardware Stärke nach o.g. Beanspruchungsklasse (Hersteller-/Dekor-Angabe erfolgt im Auftragsfall),
Türblattkante 3-seitig, gerundet
Massivholz-Einleimer: 3-seitig:
mit geeigneten Hartholz nach Zulassung jedoch einheitlich
für alle Innentüren oder nach Wahl des AG,
DL o. DR nach Einbauort

Bänder:
VX oder VLX bzw. gleichwertig, 3-dim. verstellbar,
Edelstahl matt, mit Stiftsicherung,
Bandaufnahme-Element VX (3-dim.) in der Zarge,
Bänder passend zum Türgewicht jedoch im Objekt alle Bänder gleiche Höhe und einheitlich/gleiche Optik und gleiche Größe

Schloss:
Schloss mit PZ-Stanzung (passend zum Türblatt)

Drücker:
Drückergarnitur D-110 (U-Form-Drücker),
Edelstahl matt gebürstet, mit Rundrosette,
Drückerhöhe Standard
o. glw. nach Bemusterung
Beanspruchungsklasse wie Türblatt

Abmessungen:
Rohbauöffnungsmaße: 1,26m * 2,135m
Wandart: Kalksandstein Mauerwerk/ Trockenbauwand
Wandstärke: 125mm - 240mm

Lieferung und Montage,
Montage nach Herstellermontagevorschrift

Angeb. Fabrikat Tür :

Angeb. Fabrikat Drücker:

Angeb. Türbänder:

Angeb. Fabrikat Montagematerial :

Verwendbarkeitsnachweis Tür:
Menge: 8,000 St

**02.13 Innentür 1-flg. Feuchtraum mit LA. IT18, IT21, (dichtschließend)**
Innentür 1-flg  Feuchtraum mit Stahlumfassungszarge einflügelig, liefern und einbauen in KS Wand

Einbauort:
EG: R-0.22 (WC Damen)
  R-0.24 (WC Herren)

Schallschutz SSK2 nach DIN 4109,
Feuchtraumtüren,
Klimaklasse II (Prüfklima "b" gemäß DIN EN 1121),
Beanspruchungsklasse E DIN EN 1192
Dichtschließend mit mindestens dreiseitig umlaufender Dichtung

Türblatt:
Standardfalz, für den Innenbereich

Zarge:
2 tlg. Stahlzarge als Umfassungszarge für 1-flügelige Türen,
nur grundiert, Laschen-Klemm-Befestigung (Trapezanker),
Blech verzinkt/grundiert, Dicke 2mm, in Massivwand,
Spiegel 40/55mm, Sicke 15/15mm, ohne Bodeneinstand,
Schließblech Edelstahl geschliffen (vorgerichtet und lose mitgeliefert)
Zargenseite Bänder ausgemörtelt,
DL o. DR nach Einbauort

Türblatt Oberfläche:
HPL Standardware Stärke nach o.g. Beanspruchungsklasse (Hersteller-/Dekor-Angabe erfolgt im Auftragsfall),
Türblattkante 3-seitig, gerundet
Massivholz-Einleimer: 3-seitig:
mit geeigneten Hartholz nach Zulassung jedoch einheitlich
für alle Innentüren oder nach Wahl des AG,
DL o. DR nach Einbauort

inkl. Hinweisschild für Männer und Frauen Toilette (WC)
Piktogramm, 150x150 mm, Aluminium, selbstklebend, mit abgerundeten Ecken".

Lichtausschnitt:
Rahmen-Lichtausschnitt, Friese ca 135/135mm, (größtmöglich)
Glas: bruchsichere Verglasung nach ASR und Unfallkasse
Glasleisten beidseitig massiv in Hartholz, lackiert in HPL oder Dekor Türblatt

Bänder:
VX oder VLX bzw. gleichwertig, 3-dim. verstellbar,
Edelstahl matt, mit Stiftsicherung,
Bandaufnahme-Element VX (3-dim.) in der Zarge,
Bänder passend zum Türgewicht jedoch im Objekt alle Bänder gleiche Höhe und einheitlich/gleiche Optik und gleiche Größe

Schloss:
Schloss mit PZ-Stanzung (passend zum Türblatt)

Drücker:
Drückergarnitur FORM D-110 (U-Form-Drücker),
Edelstahl, mit WC-Rosette
Drückerhöhe Standard (1050mm über OFF),
o. glw. nach Bemusterung

Abmessungen:
Rohbauöffnungsmaße:: 1,01 x 2,135m
Wandart: KS
Wandstärke: = 200 - 240mm
zzgl. Innen - und Außenputz ca. 12-20mm

Lieferung und Montage,
Montage nach Herstellermontagevorschrift

Angeb. Fabrikat Tür :

Angeb. Fabrikat Drücker:

Angeb. Türbänder:

Angeb. Fabrikat Montagematerial :

Verwenbarkeitsnachweis Tür:
Menge: 2,000 St

**02.14 Innentüren 1-flg. IT17, IT20, IT23, IT24, IT25, IT26, IT39, IT41, IT42, IT43, IT44, IT45 (dichtschließend)**
Innentür 1 flg. mit Stahlumfassungszarge liefern und einbauen in KS - Wand

Einbauort:
EG:  R-0.17.2 ( 2 Stück Vorraum)
 R-0.25 (Haustechnik)
 R-0.26 (Lager)
 R-0.27 (Umkleide Damen)
 R-0.28 (Umkleide Herren)

2.OG R-2.4.1 (Raum 7.1).
 R-2.2.1 (Raum 6.1)
 R-2.2.2 (Raum 6.2)
 R-2.2.3 (Raum 6.3)
 R-2.2.4 (Raum 6.4)
 R-2.2.5 (Raum 6.5)

Schallschutz SSK2 nach DIN 4109,
Klimaklasse II (Prüfklima "b" gemäß DIN EN 1121),
Beanspruchungsgruppe: Klasse S (RAL MEB-S)
Dichtschließend mit mindestens dreiseitig umlaufender Dichtung

Türblatt:
Standardfalz, für den Innenbereich

Zarge:
2 tlg. Stahlzarge als Umfassungszarge für 1-flügelige Türen,
nur grundiert, Laschen-Klemm-Befestigung (Trapezanker),
Blech verzinkt/grundiert, Dicke 2mm, in Massivwand,
Spiegel 40/55mm, Sicke 15/15mm, ohne Bodeneinstand,
Schließblech Edelstahl geschliffen (vorgerichtet und lose mitgeliefert),
Zargenseite Bänder ausgemörtelt,

Türblatt Oberfläche:
HPL Standardware Stärke nach o.g. Beanspruchungsklasse (Hersteller-/Dekor-Angabe erfolgt im Auftragsfall),
Türblattkante 3-seitig, gerundet
Massivholz-Einleimer: 3-seitig:
mit geeigneten Hartholz nach Zulassung jedoch einheitlich
für alle Innentüren oder nach Wahl des AG,
DL o. DR nach Einbauort

Bänder:
VX oder VLX bzw. gleichwertig, 3-dim. verstellbar,
Edelstahl matt, mit Stiftsicherung,
Bandaufnahme-Element VX (3-dim.) in der Zarge,
Bänder passend zum Türgewicht jedoch im Objekt alle Bänder gleiche Höhe und einheitlich/gleiche Optik und gleiche Größe

Schloss:
Schloss mit PZ-Stanzung (passend zum Türblatt)

Drücker:
Drückergarnitur D-110 (U-Form-Drücker),
Edelstahl matt gebürstet, mit Rundrosette,
Drückerhöhe Standard (1050mm über OFF),
o. glw. nach Bemusterung
Beanspruchungsklasse wie Türblatt

Abmessungen:
Rohbauöffnungsmaße: 1,01m * 2,135m
Wandart: KS
Wandstärke: 200mm - 240mm

Lieferung und Montage,
Montage nach Herstellermontagevorschrift

Angeb. Fabrikat Tür :

Angeb. Fabrikat Drücker:

Angeb. Türbänder:

Angeb. Fabrikat Montagematerial :

Verwendbarkeitsnachweis Tür:
Menge: 12,000 St

**02.15 Innentüren 1-flg. IT40 (dichtschließend)**
Innentür 1 flg. mit Stahlumfassungszarge liefern und einbauen in KS - Wand

Einbauort:
2.OG R-2.4.2 (Raum 7.2).

Schallschutz SSK2 nach DIN 4109,
Klimaklasse II (Prüfklima "b" gemäß DIN EN 1121),
Beanspruchungsgruppe: Klasse S (RAL MEB-S)
Dichtschließend mit mindestens dreiseitig umlaufender Dichtung

Türblatt:
Standardfalz, für den Innenbereich

Zarge:
2 tlg. Stahlzarge als Umfassungszarge für 1-flügelige Türen,
nur grundiert, Laschen-Klemm-Befestigung (Trapezanker),
Blech verzinkt/grundiert, Dicke 2mm, in Massivwand,
Spiegel 40/55mm, Sicke 15/15mm, ohne Bodeneinstand,
Schließblech Edelstahl geschliffen (vorgerichtet und lose mitgeliefert),
Zargenseite Bänder ausgemörtelt,

Türblatt Oberfläche:
HPL Standardware Stärke nach o.g. Beanspruchungsklasse (Hersteller-/Dekor-Angabe erfolgt im Auftragsfall),
Türblattkante 3-seitig, gerundet
Massivholz-Einleimer: 3-seitig:
mit geeigneten Hartholz nach Zulassung jedoch einheitlich
für alle Innentüren oder nach Wahl des AG,
DL o. DR nach Einbauort

Bänder:
VX oder VLX bzw. gleichwertig, 3-dim. verstellbar,
Edelstahl matt, mit Stiftsicherung,
Bandaufnahme-Element VX (3-dim.) in der Zarge,
Bänder passend zum Türgewicht jedoch im Objekt alle Bänder gleiche Höhe und einheitlich/gleiche Optik und gleiche Größe

Schloss:
Schloss mit PZ-Stanzung (passend zum Türblatt)

Drücker:
Drückergarnitur D-110 (U-Form-Drücker),
Edelstahl matt gebürstet, mit Rundrosette,
Drückerhöhe Standard (1050mm über OFF),
o. glw. nach Bemusterung
Beanspruchungsklasse wie Türblatt

Abmessungen:
Rohbauöffnungsmaße: 0,885m * 2,135m
Wandart: KS
Wandstärke: 200mm - 240mm

Lieferung und Montage,
Montage nach Herstellermontagevorschrift

Angeb. Fabrikat Tür :

Angeb. Fabrikat Drücker:

Angeb. Türbänder:

Angeb. Fabrikat Montagematerial :

Verwendbarkeitsnachweis Tür:
Menge: 1,000 St

**02.16 Innentür Feuchtraum 1-flg. IT19, IT22, IT33, IT35, IT50 (dichtschließend)**
Innentür 1-flg  Feuchtraum mit Stahlumfassungszarge,
liefern und einbauen in Trockenbauwand

Einbauort:
EG:  R-0.22 (WC Damen)
  R-0.24 (WC Herren)

1.OG: R-1.6 (WC Herren)
  R-1.7 (WC Damen)

2.OG: R-2.7 (WC Unisex)

Schallschutz SSK2 nach DIN 4109,
Feuchtraumtüren,
Klimaklasse II (Prüfklima "b" gemäß DIN EN 1121),
Beanspruchungsklasse E DIN EN 1192
Dichtschließend mit mindestens dreiseitig umlaufender Dichtung

Türblatt:
Standardfalz, für den Innenbereich

Zarge:
2 tlg. Stahlzarge als Umfassungszarge für 1-flügelige Türen,
nur grundiert, Laschen-Klemm-Befestigung (Trapezanker),
Blech verzinkt/grundiert, Dicke 2mm, in Massivwand,
Spiegel 40/55mm, Sicke 15/15mm, ohne Bodeneinstand,
Schließblech Edelstahl geschliffen (vorgerichtet und lose mitgeliefert),
Zargenseite Bänder ausgemörtelt,
DL o. DR nach Einbauort

Türblatt Oberfläche:
HPL Standardware Stärke nach o.g. Beanspruchungsklasse (Hersteller-/Dekor-Angabe erfolgt im Auftragsfall),
Türblattkante 3-seitig, gerundet
Massivholz-Einleimer: 3-seitig:
mit geeigneten Hartholz nach Zulassung jedoch einheitlich
für alle Innentüren oder nach Wahl des AG,
DL o. DR nach Einbauort

inkl. Hinweisschild für Männer, Frauen und Unisex Toilette (WC)
Piktogramm, 150x150 mm, Aluminium, selbstklebend, mit abgerundeten Ecken".

Bänder:
VX oder VLX bzw. gleichwertig, 3-dim. verstellbar,
Edelstahl matt, mit Stiftsicherung,
Bandaufnahme-Element VX (3-dim.) in der Zarge,
Bänder passend zum Türgewicht jedoch im Objekt alle Bänder gleiche Höhe und einheitlich/gleiche Optik und gleiche Größe

Schloss:
Schloss mit PZ-Stanzung (passend zum Türblatt)

Drücker:
Drückergarnitur FORM D-110 (U-Form-Drücker),
Edelstahl, mit WC-Rosette
Drückerhöhe Standard (1050mm über OFF),
o. glw. nach Bemusterung

Abmessungen:
Rohbauöffnungsmaße: 0,885 x 2,135m
Wandart: Trockenbau
Wandstärke: 150mm - 250mm

Lieferung und Montage, Montage nach Herstellermontagevorschrift

Angeb. Fabrikat Tür :

Angeb. Fabrikat Drücker:

Angeb. Türbänder:

Angeb. Fabrikat Montagematerial :

Verwenbarkeitsnachweis Tür:
Menge: 5,000 St

**02.17 Innentür 1 flg.- T30 RS mit LA, Brandschutztür / IT37, IT47**
Innentür; T30-Tür/RS, Brand-/Rauchschutztür,mit Lichtausschnitt liefern und einbauen in KS Wand

Einbauort:
1.OG:  R1.9 ( Treppenhaus 1 )

2.OG: R2.9 ( Treppenhaus 1 )

Brandschutz nach DIN 4102, T30/RS-Zulassung,
Rauchschutz nach DIN 18095,
Schallschutz SSK2 nach DIN 4109,
Beanspruchungsgruppe: Klasse S (RAL MEB-S)
Klimaklasse IIl (Prüfklima "b" gemäß DIN EN 1121)
Dichtschließend mit mindestens dreiseitig umlaufender Dichtung

Türblatt:
Feuerschutztür T30 nach DIN 4102-5

Zarge passend für elektr. Obentürschließer
2 tlg. Stahlzarge als Umfassungszarge für 1-flügelige Türen
Laschen-Klemm-Befestigung (Trapezanker),
Blech verzinkt/grundiert, Dicke 2mm, in Massivwand,
Spiegel 40/55mm, Sicke 15/15mm, mit Bodeneinstand,
Zargenseite Bänder ausgemörtelt,
DL o. DR nach Einbauort

Türblatt Oberfläche:
HPL Standardware Stärke nach o.g. Beanspruchungsklasse (Hersteller-/Dekor-Angabe erfolgt im Auftragsfall),
Türblattkante 3-seitig, gerundet
Massivholz-Einleimer: 3-seitig:
mit geeigneten Hartholz nach Zulassung jedoch einheitlich
für alle Innentüren oder nach Wahl des AG
Türblatt Maße: 1180mm*2220mm
DL o. DR nach Einbauort

Lichtausschnitt:
Rahmen-Lichtausschnitt, Friese 160/400mm,
Glas: Brandschutzglas F30, klar (Rw ca. 37.dB)
Glasleisten beidseitig mit Grundierfolie ummantelt,
Standardprofil Typ F, farbig lackiert, geschlossenporig,
passend zur Oberfläche

Bodendichtung:
absenkbare Bodendichtung
passend und mit Zul. für o.g. Brandschutztür

Bänder:
VX oder VLX bzw. gleichwertig, 3-dim. verstellbar,
Edelstahl matt, mit Stiftsicherung,
Bandaufnahme-Element VX (3-dim.) in der Zarge,
Bänder passend zum Türgewicht jedoch im Objekt
alle Bänder gleiche Höhe

Schloss:
Schloss mit PZ-Stanzung (passend zum Türblatt)

Drücker:
Feuerschutztür Drückergarnitur D-110 (U-Form-Drücker),
Edelstahl matt gebürstet, mit Rundrosette,
Drückerhöhe Standard (1050mm über OFF),
o. glw. nach Bemusterung

Obentürschließer:
Obentürschließer, für die Montage an Feuer- und Rauchschutztüren, mit Gleitschiene in 30mm Bauhöhe,
mit Freilauffunktion, aktivierbar über elektrohydraulische Feststellung nach EN 1155 durch einmaliges Öffnen der Tür
auf ca. 90°, integrierte Rauchschalterzentrale mit Alarmschwellennachführung, Verschmutzungsanzeige und Prüftaste, von vorn einstellbare Schließkraft Größe 2 - 5 nach EN 1154, mit Schließgeschwindigkeit und Endanschlag, mit optischer Größenanzeige,
Normalmontage auf Tütblatt/Bandseite,
mit Montageplatte silberfarbig,
- mit einem rotem Handtaster als Auslösung
  inkl. UP-Dose montiert in MW als fertige Leistung
- mit Erst-Abnahmeprüfung eines Sachverständigen
- mit ausgefüllten Prüfbuch FSA und Übergabe an AG
- mit Verkabelung und Anschluß UP
  von FSA OTS zum Handtaster
- Stromversorgung Türschließer - Anschluß durch ELT.

Abmessungen:
Lichtes Öffnungsmaß: 1260 x 2135mm
Wandart: KS
Wandstärke: = 200 - 240mm
zzgl. Innen - und Außenputz ca. 12-20mm

Lieferung und Montage,
Montage nach Herstellermontagevorschrift

Angeb. Fabrikat Tür :

Angeb. Fabrikat Drücker:

Angeb. Türbänder:

Angeb. Fabrikat Obentürschließer:

Angeb. Fabrikat Montagematerial :

Verwendbarkeitsnachweis Tür:
Menge: 2,000 St

**02.18 Aluminium-Innentüranlage Pos. IT10- T30 DS Brandschutztür**
Innentür in Aluminium in Mehrkammertechnik,
bei Bedarf Metallkern bei Schraubverbindungen in der
Flügel- und Rahmenkonstruktion mit Kraftschlüssigen Eckverbindungen, verwindungsfrei, mit dreiseitig umlaufender doppelter Lippendichtung;
Brandschutz nach DIN 4102, T30-Zulassung
Schallschutz SSK2 nach DIN 4109,
Beanspruchungsgruppe: Klasse S (RAL MEB-S)
Klimaklasse IIl (Prüfklima "b" gemäß DIN EN 1121)
Dichtschließend mit mindestens dreiseitig umlaufender Dichtung

Aufteilung:
- 2-fgl. IT,
- Glas: VSG Brandschutzglas F30, klar (Rw ca. 32.dB)
  Glasleisten beidseitig mit Grundierfolie ummantelt,
  Standardprofil Typ F, farbig lackiert, geschlossenporig,
  passend zur Oberfläche
- Rahmen-Lichtausschnitt, Friese 160/400mm
- 2-fgl. Tür, die Drehrichtung der Elemente ist mit dem AG
  festzulegen bzw. nach Grundriss
  lichte Breite x Höhe ca.=2510mm x ca. 2135mm,
- Montage nach RAL in lichte Öffnung
- Hohlräume mit Ortschaum vollflächig verfüllen
- zuzgl. Bodeneinstand h=ca.200mm,
- barrierefreie Schwellenausbildung h=max.20mm
- die Bemusterung erfolgt nach Auftragserteilung durch
  den Auftraggeber
- Beschlag: Klinke / Klinke Edelstahl U-Form
  Rosetten für PZ innen und außen
inkl. Obentürschließer, für die Montage an Feuer- und Rauchschutztüren, mit Gleitschiene in 30mm Bauhöhe,
mit Freilauffunktion, aktivierbar über elektrohydraulische Feststellung nach EN 1155 durch einmaliges Öffnen der Tür
auf ca. 90°, integrierte Rauchschalterzentrale mit Alarmschwellennachführung, Verschmutzungsanzeige und Prüftaste, von vorn einstellbare Schließkraft Größe 2 - 5 nach EN 1154, mit Schließgeschwindigkeit und Endanschlag,
mit optischer Größenanzeige,
Normalmontage auf Türblatt/Bandseite,
mit Montageplatte silberfarbig,
- mit einem rotem Handtaster als Auslösung
  inkl. UP-Dose montiert in MW als fertige Leistung
- mit Erst-Abnahmeprüfung eines Sachverständigen
- mit ausgefüllten Prüfbuch FSA und Übergabe an AG
- mit Verkabelung und Anschluß UP
  von FSA OTS zum Handtaster
- Stromversorgung Türschließer - Anschluß durch ELT

- eventuell erf. Stemmarbeiten in der
  lichten Öffnung mit einzukalkulieren
- nach örtlichem Aufmaß herstellen, liefern und
  fachgerecht einbauen, einschI. aller notwendigen
  Befestigungsmittel nach statischen Erfordernissen
  sowie der inneren dreiseitig umlaufenden
  dauerelastischen Randanschlüsse.

Die Flügel- und Rahmenprofile sowie die Anordnung
der Drückergarnitur sind vor der Fertigung mit dem
Objektplaner abzustimmen.

Rahmenfarbe : weiß innen und außen
Flügelfarbe : weiß innen und außen;

Anschlagart : ohne Anschlag
Gewändematerial : KS/ Ziegel Mauerwerk

Größtes Öffnungsmaß:
b x h =  2,51m x 2,135m

Türposition: IT 10
Einbauort: EG- R-0.2 (Foyer) zum Festsaal

Angebotenes Fabrikat Tür :
Menge: 1,000 Stk

**02.19 Aluminium-Innentüranlage Pos. IT14- T30 DS Brandschutztür**
Innentür in Aluminium in Mehrkammertechnik,
bei Bedarf Metallkern bei Schraubverbindungen in der Flügel- und Rahmenkonstruktion mit Kraftschlüssigen Eckverbindungen, verwindungsfrei,
Brandschutz nach DIN 4102, T30-Zulassung
Schallschutz SSK2 nach DIN 4109,
Beanspruchungsgruppe: Klasse S (RAL MEB-S)
Klimaklasse IIl (Prüfklima "b" gemäß DIN EN 1121)
Dichtschließend mit mindestens dreiseitig umlaufender Dichtung

Aufteilung:
- 1-fgl. IT,
- fest stehendes Seitenteil
- Glas: VSG Brandschutzglas F30, klar (Rw ca. 32.dB)
  Glasleisten beidseitig mit Grundierfolie ummantelt,
  Standardprofil Typ F, farbig lackiert, geschlossenporig,
  passend zur Oberfläche
- Rahmen-Lichtausschnitt, Friese 160/400mm
- 1-fgl. Tür, die Drehrichtung der Elemente ist mit dem AG
  festzulegen bzw. nach Grundriss
  lichte Breite x Höhe Durchgangsöffnung Türflügel  ca.=1260mm x ca. 2135mm,
- Montage nach RAL in lichte Öffnung
- Hohlräume mit Ortschaum vollflächig verfüllen
- zuzgl. Bodeneinstand h=ca.200mm,
- barrierefreie Schwellenausbildung h=max.20mm
- die Bemusterung erfolgt nach Auftragserteilung durch
  den Auftraggeber
- Beschlag: Klinke / Klinke Edelstahl U-Form
  Rosetten für PZ innen und außen
inkl. Obentürschließer, für die Montage an Feuer- und Rauchschutztüren, mit Gleitschiene in 30mm Bauhöhe,
mit Freilauffunktion, aktivierbar über elektrohydraulische Feststellung nach EN 1155 durch einmaliges Öffnen der Tür
auf ca. 90°, integrierte Rauchschalterzentrale mit Alarmschwellennachführung, Verschmutzungsanzeige und Prüftaste, von vorn einstellbare Schließkraft Größe 2 - 5 nach EN 1154, mit Schließgeschwindigkeit und Endanschlag,
mit optischer Größenanzeige,
Normalmontage auf Türblatt/Bandseite,
mit Montageplatte silberfarbig,
- mit einem rotem Handtaster als Auslösung
  inkl. UP-Dose montiert in MW als fertige Leistung
- mit Erst-Abnahmeprüfung eines Sachverständigen
- mit ausgefüllten Prüfbuch FSA und Übergabe an AG
- mit Verkabelung und Anschluß UP
  von FSA OTS zum Handtaster
- Stromversorgung Türschließer - Anschluß durch ELT

- eventuell erf. Stemmarbeiten in der
  lichten Öffnung mit einzukalkulieren
- nach örtlichem Aufmaß herstellen, liefern und
  fachgerecht einbauen, einschI. aller notwendigen
  Befestigungsmittel nach statischen Erfordernissen
  sowie der inneren dreiseitig umlaufenden
  dauerelastischen Randanschlüsse.

Die Flügel- und Rahmenprofile sowie die Anordnung
der Drückergarnitur sind vor der Fertigung mit dem
Objektplaner abzustimmen.

Rahmenfarbe : weiß innen und außen
Flügelfarbe : weiß innen und außen;

Anschlagart : ohne Anschlag
Gewändematerial : KS/ Ziegel Mauerwerk

Größtes Öffnungsmaß:
b x h =  2,38m x 2,135m

Türposition: IT 14
Einbauort: EG- R-0.17.1 (Vorraum) zum Festsaal

Angebotenes Fabrikat Tür :
Menge: 1,000 Stk

**02.20 Aluminium-Innentüranlage Pos. IT27- T30 DS Brandschutztür**
Innentür in Aluminium in Mehrkammertechnik,
bei Bedarf Metallkern bei Schraubverbindungen in der Flügel- und Rahmenkonstruktion mit Kraftschlüssigen Eckverbindungen, verwindungsfrei,
Brandschutz nach DIN 4102, T30-Zulassung
Schallschutz SSK2 nach DIN 4109,
Beanspruchungsgruppe: Klasse S (RAL MEB-S)
Klimaklasse IIl (Prüfklima "b" gemäß DIN EN 1121)
Dichtschließend mit mindestens dreiseitig umlaufender Dichtung

Aufteilung:
- 2-teilig,
- 1-fgl. IT,
- OL FEST im BR
- Glas: VSG Brandschutzglas F30, klar (Rw ca. 32.dB)
  Glasleisten beidseitig mit Grundierfolie ummantelt,
  Standardprofil Typ F, farbig lackiert, geschlossenporig,
  passend zur Oberfläche
- 1-fgl. Tür, die Drehrichtung der Elemente ist mit dem AG
  festzulegen bzw. nach Grundriss
  lichte Breite x Höhe ca.=1260mm x ca. 2135mm,
  (1.RW! lichter Durchgang 1260x2135mm beachten),
- Montage nach RAL in lichte Öffnung
- Hohlräume mit Ortschaum vollflächig verfüllen
- zuzgl. Bodeneinstand h=ca.150mm,
- barrierefreie Schwellenausbildung h=max.20mm
- die Bemusterung erfolgt nach Auftragserteilung durch
  den Auftraggeber
- Beschlag: Klinke / Klinke Edelstahl U-Form
  Rosetten für PZ innen und außen
inkl. Obentürschließer, für die Montage an Feuer- und Rauchschutztüren, mit Gleitschiene in 30mm Bauhöhe,
mit Freilauffunktion, aktivierbar über elektrohydraulische Feststellung nach EN 1155 durch einmaliges Öffnen der Tür
auf ca. 90°, integrierte Rauchschalterzentrale mit Alarmschwellennachführung, Verschmutzungsanzeige und Prüftaste, von vorn einstellbare Schließkraft Größe 2 - 5 nach EN 1154, mit Schließgeschwindigkeit und Endanschlag,
mit optischer Größenanzeige,
Normalmontage auf Türblatt/Bandseite,
mit Montageplatte silberfarbig,
- mit einem rotem Handtaster als Auslösung
  inkl. UP-Dose montiert in MW als fertige Leistung
- mit Erst-Abnahmeprüfung eines Sachverständigen
- mit ausgefüllten Prüfbuch FSA und Übergabe an AG
- mit Verkabelung und Anschluß UP
  von FSA OTS zum Handtaster
- Stromversorgung Türschließer - Anschluß durch ELT

- eventuell erf. Stemmarbeiten in der
  lichten Öffnung mit einzukalkulieren
- nach örtlichem Aufmaß herstellen, liefern und
  fachgerecht einbauen, einschI. aller notwendigen
  Befestigungsmittel nach statischen Erfordernissen
  sowie der inneren dreiseitig umlaufenden
  dauerelastischen Randanschlüsse.

Die Flügel- und Rahmenprofile sowie die Anordnung
der Drückergarnitur sind vor der Fertigung mit dem
Objektplaner abzustimmen.

Einschließlich notwendiger
Rahmenbreiten/ Rahmenverbreitungen bis bis ca. 15cm.

Rahmenfarbe : weiß innen und außen
Flügelfarbe : weiß innen und außen;

Klimaklasse: III
Schalldämmwert : 32 dB
Anschlagart : ohne Anschlag
Gewändematerial : KS Mauerwerk

Größtes Öffnungsmaß:
b x h =  1,51m x 2,90m

Türposition: IT 27
Einbauort: 1.OG- R-1.3 (Treppenhaus 2)

Angebotenes Fabrikat Tür :
Menge: 1,000 Stk

**02.21 Aluminium-Innentüranlage Pos. IT38- T30 DS Brandschutztür**
Innentür in Aluminium in Mehrkammertechnik,
bei Bedarf Metallkern bei Schraubverbindungen in der Flügel- und Rahmenkonstruktion mit Kraftschlüssigen Eckverbindungen, verwindungsfrei,
Brandschutz nach DIN 4102, T30-Zulassung
Schallschutz SSK2 nach DIN 4109,
Beanspruchungsgruppe: Klasse S (RAL MEB-S)
Klimaklasse IIl (Prüfklima "b" gemäß DIN EN 1121)
Dichtschließend mit mindestens dreiseitig umlaufender Dichtung

Aufteilung:
- 2-teilig,
- 1-fgl. IT,
- OL FEST im BR
- Glas: VSG Brandschutzglas F30, klar (Rw ca. 32.dB)
  Glasleisten beidseitig mit Grundierfolie ummantelt,
  Standardprofil Typ F, farbig lackiert, geschlossenporig,
  passend zur Oberfläche
- 1-fgl. Tür, die Drehrichtung der Elemente ist mit dem AG
  festzulegen bzw. nach Grundriss
  lichte Breite x Höhe ca.=1260mm x ca. 2135mm,
  (1.RW! lichter Durchgang 1260x2135mm beachten),
- Montage nach RAL in lichte Öffnung
- Hohlräume mit Ortschaum vollflächig verfüllen
- zuzgl. Bodeneinstand h=ca.200mm,
- barrierefreie Schwellenausbildung h=max.20mm
- die Bemusterung erfolgt nach Auftragserteilung durch
  den Auftraggeber
- Beschlag: Klinke / Klinke Edelstahl U-Form
  Rosetten für PZ innen und außen
inkl. Obentürschließer, für die Montage an Feuer- und Rauchschutztüren, mit Gleitschiene in 30mm Bauhöhe,
mit Freilauffunktion, aktivierbar über elektrohydraulische Feststellung nach EN 1155 durch einmaliges Öffnen der Tür
auf ca. 90°, integrierte Rauchschalterzentrale mit Alarmschwellennachführung, Verschmutzungsanzeige und Prüftaste, von vorn einstellbare Schließkraft Größe 2 - 5 nach EN 1154, mit Schließgeschwindigkeit und Endanschlag,
mit optischer Größenanzeige,
Normalmontage auf Türblatt/Bandseite,
mit Montageplatte silberfarbig,
- mit einem rotem Handtaster als Auslösung
  inkl. UP-Dose montiert in MW als fertige Leistung
- mit Erst-Abnahmeprüfung eines Sachverständigen
- mit ausgefüllten Prüfbuch FSA und Übergabe an AG
- mit Verkabelung und Anschluß UP
  von FSA OTS zum Handtaster
- Stromversorgung Türschließer - Anschluß durch ELT

- eventuell erf. Stemmarbeiten in der
  lichten Öffnung mit einzukalkulieren
- nach örtlichem Aufmaß herstellen, liefern und
  fachgerecht einbauen, einschI. aller notwendigen
  Befestigungsmittel nach statischen Erfordernissen
  sowie der inneren dreiseitig umlaufenden
  dauerelastischen Randanschlüsse.

Die Flügel- und Rahmenprofile sowie die Anordnung
der Drückergarnitur sind vor der Fertigung mit dem
Objektplaner abzustimmen.

Einschließlich notwendiger
Rahmenbreiten/ Rahmenverbreitungen bis ca. 15cm.

Rahmenfarbe : weiß innen und außen
Flügelfarbe : weiß innen und außen;

Klimaklasse: III
Schalldämmwert : 32 dB
Anschlagart : ohne Anschlag
Gewändematerial : KS Mauerwerk

Größtes Öffnungsmaß:
b x h =  1,51m x 2,70m

Türposition: IT 38
Einbauort: 2.OG- R-2.3 (Treppenhaus 2)

Angebotenes Fabrikat Tür :
Menge: 1,000 Stk

**02.22 Zulage Mehrstärken Stahlumfassungszargen**
Zulage Mehrstärken Stahlumfassungszargen für die
2-tlg. Stahlzargen der vorgenannten LV-Pos.
Mehrstärken bedingt durch die Bausubstanz der Bestandsgebäude
Mehrpreis für Mehrstärken bis 40mm,
auch für Brandschutzrüren,
Standardgröße 1,01 x 2,135m

Angeb.Fabrikat:
Menge: 8,000 St

**02.23 Zulage Mehrstärken Stahlumfassungszargen 2fgl.**
Zulage Mehrstärken Stahlumfassungszargen in 2-fgl.
für die 2-tlg. Stahlzargen der vorgenannten LV-Pos.
Mehrstärken bedingt durch die Bausubstanz der Bestandsgebäude
Mehrpreis für Mehrstärken bis 40mm,
auch für Brandschutztüren,
Größe 2,26 x 2,135m

Angeb.Fabrikat:
Menge: 2,000 St

**02.24 Zulage Lüftungsgitter Badtüren**
Zulage für Lüftungsgitter in Badtüren
Lüftungsöffnung rechteckig im unteren Türblattbereich herstellen, inkl. passendes Lüftungsgitter beidseitig aus Alu in Dekor EV1, für den Innenbereich Badtüren,
Schnittkanten versiegeln und abdecken,
Ausschnittmaß: länge: 432mm x höhe: 80mm
Lüftungsquerschnitt: 160cm²

Ausführung nach Abstimmung mit dem Objektplaner + Auftraggeber

Angebotenens Fabrikat :
Menge: 15,000 St

**02.25 Zulage PZ-Schloss**
Zulage zu vorbeschriebenen Drehtüren,
Positionen für PZ vorgerichtet
Längen nach Erfordernis der Türblätter inkl.der montierten
Türbeschläge,
inkl. 5 Schlüssel je Zylinder, bei Bedarf gleichschließend,
Zylinder mit Not- und Gefahrenfunktion,

Ausführung nach Abstimmung mit dem Objektplaner + Auftraggeber

Angebotenens Fabrikat :
Menge: 25,000 St

**02.26 Zulage PZ-Blindzylinder**
Zulage zu vorbeschriebene Drehtüren, Positionen
für PZ-Blindzylinder,
Längen nach Erfordernis der Türblätter inkl.der montierten
Türbeschläge,
nach Abstimmung mit dem Objektplaner,
Auftragserteilung durch den Auftraggeber
Türpositionen:

Ausführung nach Abstimmung mit dem Objektplaner + Auftraggeber

Angebotenens Fabrikat :
Menge: 5,000 St

**02.27 Wandstopper**
Wandstopper für die vorbeschriebenen Türen,
Flügelgewicht bis 140kg,
aus Edelstahl mit Gummipufferung,
in verschiedenen Längen für die Türflügel mit Öffnungsweiten bis 170°, montiert auf Wänden in Drückerhöhe und für Flügelkante - Drückerseite,
Längen bis ca. 200mm,

Ausführung nach Abstimmung mit dem Objektplaner + Auftraggeber

Angebotenens Fabrikat :
Menge: 25,000 St

**02.28 Bummsinchen Türpuffer für Innentüren**
Bummsinchen Türpuffer für die vorbeschriebenen Türen,
Flügelgewicht bis 80kg,
Ausführung selbstklebend in weiß, DN mind 60mm, montiert auf Wänden in Drückerhöhe und für Flügelkante - Drückerseite

Ausführung nach Abstimmung mit dem Objektplaner + Auftraggeber

Angebotenens Fabrikat :
Menge: 45,000 St

**02.29 OTS mit Gleitschiene für Innentüren**
Obentürschließer, Gleitschienenschließer, für die
Montage an Innentüren nach EN 1154 A,
Größe 2-6, mit Gleitschiene, von vorn einstellbare Schließkraft,
Schließgeschwindigkeit, Öffnungsdämpfung und Endschlag,
Einstellschrauben NICHT aus Kunststoff, mit optischer Größenanzeige, Normalmontage auf Türblatt Bandseite oder auch Gegenbandseite, mit Montageplatten,
inkl. Vorrichtung in den Stahl-U-Zargen der Türelemente

Farbton: silberfarbig, weiß
Lieferung und Montage nach Herstellervorschrift

Angebotenes Fabrikat:
Menge: 5,000 St

**02.30 Türblätter kürzen**
Türblätter kürzen,
unter Schonung der Türblattbeschichtung beidseitig,
inkl. Versiegelung der Schnittkante am Türblatt,
inkl. Demontage und Montage der Türblätter,
Anpassung an den Bestand
Menge: 5,000 St

**02.31 Türlaibungen mit Kalkzementputz einputzen, innen**
Türlaibungen mit Kalkzementputz einputzen, 1-lagig,
Putzen der Laibungen und Stürze sowie Einputzen der Türlaibungen, als nachträglicher Arbeitsgang - nach Putzarbeiten,
bzw. bei Bedarf Beiputz an den Spiegelbreiten der U-Zargen
an bestehende Putzflächen anarbeiten

Ausführung nur in Absprache mit der Bauleitung.

Sturzhöhe : bis 2,135 m
Laibungstiefe : bis 35 cm
Menge: 180,000 m

### Titel 03 Mobile Trennwand

*Hinweis: Vorbemerkungen Mobile Trennwand*
Mobile Trennwand bestehend aus Einzelelementen, die zu einer festen Wand zusammengeschoben werden, Elemente 100 mm stark, mit umlaufender verschweißter Stahl-Rahmenkonstruktion, Beplankung mit 16 mm Qualitätsspanplatten nach DIN  68763  V20, Deckplatten  frei  schwingend aufgebracht und einzeln austauschbar.

Es dürfen nur Deckplatten nach den Formaldehyd-Richtlinien Emissionsklasse E1 verarbeitet werden.

Umlaufend angefahrene Kanten zum Schutz der Deckplatten vor Umwelteinflüssen / täglichem Gebrauch einschl. oberer und unterer Kopfkante.

Elemente mit oberen und unteren Alu-Druckbalken schwarz eloxiert mit Spezialdichtungen.

Bedienvariante Teilautomatik
Mikroprozessor gesteuerte, elektrische Bedienung aller Druckbalken als steckerfertiges Bedienelement, das mit einem herkömmlichen Schukostecker an den Stromkreis angeschlossen wird. Der Zugriff auf die Bedienung erfolgt über einen im Lieferumfang enthaltenen Schlüsselschalter. Das Ein- und Ausfahren der Druckbalken erfolgt in ca. 3-4 sek. je Element.

Die Funktionssicherheit der gesamten mobilen Trennwand muss bei Stromausfall oder
Spannungsschwankungen durch eine Akku-Notbedienung gewährleistet sein.

Anpressdruck min. 2000 N, Standfestigkeitsnachweis in Anlehnung an DIN 4103.

Elementverbindung mit Alu-Nut-Federprofilen, naturfarbig eloxiert, einschl. Magnetleisten zur Elementkopplung und vertikalen Abdichtung. Das Teleskopelement wird mit einem innenliegenden Alu-Ausfahrkoffer ausgeführt.

Zusätzliche Schleifdichtungen an den Deckplatten (beidseitig oben und unten) sind unzulässig. Des Weiteren dürfen im geschlossenen Zustand zwischen den Elementen keine zusätzlichen Gummidichtungen sichtbar sein, die das ästhetische Gesamtbild eines homogen Trennwandverlaufs stören. Ein weiterer Aspekt ist der fehlende Schutz vor Vandalismus bei zusätzlichen offen liegenden Dichtungen. Die Trennwand ist auf Langlebigkeit bei täglichem Gebrauch auszulegen. Ein stetiger Wechsel und Austausch beschädigter Gummihohlprofile ist zu vermeiden, um auch verantwortungsbewusst mit der Umwelt umzugehen.

Ohne Bodenlaufschiene.

Jedes Element mit einer funktionalen Höhenverstellmechanik, um ein nachjustieren der Elemente jederzeit zu ermöglichen.

Teleskopelement:
Das erste Element der Wand wird als Teleskopelement ausgeführt. Bedienung von der Fläche über einen im Lieferumfang enthaltenen Sicherheitstaster mit integriertem LED Modul zur Kontrollanzeige. Kofferhub ca. 100 mm. Alu-Ausfahrkoffer innenliegend, Oberfläche wie die Trennwand. Im eingefahrenen Zustand und in der Paketabstellung flächenbündig, keine zusätzlich auftragenden Spanplattenteile. Außen aufliegende Teleskopkoffer sind nicht zugelassen.

Schlupftürelement:
(falls in der Elementaufteilung angegeben)
Schlupftürelement, 100mm stark, mit dem Element verfahrbar, mit umlaufendem Portalrahmen, aus Stahlprofilen 90x45x3 mm. Ausführung mit zwei seitlichen Holmen mit Druckbalken, ohne Bodenriegel und Bodenhülse, damit das Element an jeder beliebigen Stelle aufgebaut werden kann. Flächenbündig mit der Wand. Elementbreite wie die übrigen Elemente, komplett mit Griffschale und Rollenbändern aus Edelstahl. Türblatt mit automatischer Sicherung beim Verfahren der Elemente und automatischer Andruckmechanik mittels Druckbalken. Bodenriegel zur Arretierung sind unzulässig.

Schalldämmung nach DIN EN 20 140-3:
Im Labor ohne Flankenübertragung gemessen.

Im geschlossenen Zustand dürfen zwischen den Elementen keine zusätzlichen Gummidichtungen sichtbar sein, die das ästhetische Gesamtbild eines homogen Trennwandverlaufs stören. Ein weiterer Aspekt ist der fehlende Schutz vor Vandalismus bei zusätzlichen offen liegenden Dichtungen. Die Trennwand ist auf Langlebigkeit bei täglichem Gebrauch auszulegen. Ein stetiger Wechsel und Austausch beschädigter Gummihohlprofile ist zu vermeiden, um auch verantwortungsbewusst mit der Umwelt umzugehen.

CE Konformitätserklärung:
CE-Kennzeichnungspflicht ist in Übereinstimmung der EU Richtlinien bei teilautomatisch betriebenen mobilen Trennwänden zwingend erforderlich und muss nach den Ansprüchen und Vorgaben des Geräte- und Produktsicherheitsgesetzes GPSG §6 ausgeführt werden.

EMV Prüfung:
elektromagnetischer Verträglichkeitstest nach DIN EN 61000

GS-Zertifikat TÜV Nord:
geprüfte Sicherheit der teilautomatischen Bedienung durch die unabhängige Prüfstelle, gemäß den Anforderungen des Geräte- und Produktsicherheitsgesetzes GPSG §7.

TÜV-Prüfung nach DIN 31000:
Fertigungsstättenprüfung sowie Produkt Baumusterprüfung einschließlich Teleskopelement und
Schlupftürelement.

DIN EN ISO 9001:
Die Trennwände müssen dem Qualitätssicherungssystem nach DIN  ISO  9001 entsprechen. Zum Nachweis, dass der Hersteller ein entsprechendes Qualitätsmanagementsystem anwendet, ist ein gültiges Zertifikat vorzulegen.

Rauchschutzprüfung in Anlehnung an DIN 18095-2

Ballwurfsicherheit nach DIN 18032-3

Lieferung:
Fix und fertige Anlieferung vor Ort, sodass lediglich eine Montage des Laufschienensystems bzw. der Elemente erforderlich ist. Ein Zusammenbau der einzelnen Systemkomponenten wie Deckplatten oder Einzelschienenstücke wie L-T-Stücke auf der Baustelle ist nicht zulässig!
Frei Baustelle, fertig eingebaut nach DIN-Vorschriften. Befestigungsmöglichkeiten für die Gesamtlast der Trennwandanlage werden vorausgesetzt.

Gewährleistung:
5 Jahre auf das Gesamtprodukt, einschl. elektrischer Bauteile

**03.1 Technische Bearbeitung, Werkstattzeichnung**
*** Pauschalposition
Technische Bearbeitung und statischer Nachweis der
angebotenen Konstruktion für den gesamten Umfang dieser
Ausschreibung. Die Werkstattzeichnung ist zur Freigabe dem Bauherrn zu übergeben.
Sind die statischen Nachweise durch einen Prüfingenieur zu
prüfen, sind die Unterlagen 2- fach an den AG zu
übergeben. Die Gebühren übernimmt der Auftraggeber.
Menge: 1,000 psch

**03.2 Schiebewand Festsaal, mit Stahl-Abhängekonstruktion, 11250/ 5155 mm**
Mobile Trennwand
Größe (Breite x Höhe):
11250 mm x 5055mm
Rahmen:
Umlaufend verschweißter Stahlrahmen
Oberfläche:
Melaminharzdirektbeschichtung
Farbe nach Wahl aus der Hauskollektion
Typ:
KA mit 2mm ABS Kante in Trennwandfarbe
Elementverbindung:
Alu-Profile mit Magnetleisten
Laufschienenanlage
140 x 80mm Stahl Schiene
Elementaufteilung:
Insgesamt  Elemente aufgeteilt in
9 Normalelement
1 Teleskopelement
0 Schlupftürelement
Parkierung
2x Zweipunktaufhängung; Abstellung 90° zur Hauptlaufachse in jeweils einem Paket vor baus. Wandscheibe
Abhängung / Abschottung:
100 mm Höhe
Schalldämmung nach DIN EN 20140-30
Rw,P 57dB

Ein gültiges Prüfzeugnis in Kombination mit einer Teilautomatik ist zwingend erforderlich

Angeb. Fabrikat, Produkt: '...........................'

Einbauort: Festsaal
Menge: 1,000 St

**03.3 Schiebewand Festsaal, mit Stahl-Abhängekonstruktion, 2535/ 5155 mm**
Mobile Trennwand
Größe (Breite x Höhe):
2535mm x 5055mm
Rahmen:
Umlaufend verschweißter Stahlrahmen
Oberfläche:
Melaminharzdirektbeschichtung
Farbe nach Wahl aus der Hauskollektion
Typ:
KA mit 2mm ABS Kante in Trennwandfarbe
Elementverbindung:
Alu-Profile mit Magnetleisten
Laufschienenanlage
140 x 80mm Stahl Schiene
Elementaufteilung:
Insgesamt  Elemente aufgeteilt in
0 Normalelement
1 Teleskopelement
1 Schlupftürelement
Parkierung
Zweipunktaufhängung; Abstellung 90° zur Hauptlaufachse in einem Paket vor baus. Wandscheibe
Abhängung / Abschottung:
100mm Höhe
Schalldämmung nach DIN EN 20140-30
Rw,P 57dB

Ein gültiges Prüfzeugnis in Kombination mit einer Teilautomatik ist zwingend erforderlich

Angeb. Fabrikat, Produkt: '...........................'

Einbauort: Festsaal- hofseitig
Menge: 1,000 St
